# Contrôle centralisé

- Propriété du fichier: CYPE INGENIEROS, S.A.
- Format: FIEBDC-3/2002
- Zone géographique: Algérie
- Devise: DZD
- Coûts indirects: 3.00 %
- Frais généraux: 13.00 %
- Bénéfice: 6.00 %
- TVA: 19.00 %

## T Équipements techniques

### TV Climatisation et ventilation

#### TVI Système Mitsubishi Heavy Industries à débit de réfrigérant variable

**TVI190** U Contrôle centralisé.
Interface pour contrôle centralisé depuis un système BMS avec protocole de communication LonWorks d'installations de climatisation avec système air-air split et communication Superlink II, permettant de connecter un maximum de 96 unités intérieures, modèle SC-LGWNB "MITSUBISHI HEAVY INDUSTRIES", avec contrôle de la consommation individuelle de chaque unité intérieure proportionnellement (le compteur d'énergie électrique nécessaire servant à mesurer la consommation n'est pas inclus), de jour en jour, en fonction du taux de fonctionnement de chacune d'entre elles.
Critère d'évaluation économique: Le prix ne comprend ni la canalisation ni le câblage électrique d'alimentation.
Inclut: Implantation. Mise en place et fixation. Mise en place et fixation des accessoires. Connexion.
Critère pour le métré: Nombre d'unités prévues, selon documentation graphique du Projet.
Critère pour le mémoire: On mesurera le nombre d'unités réellement exécutées selon les spécifications du Projet.

| Code | U | Désignation | Quantité | Prix | Montant |
|---|---|---|---|---|---|
| mt42mhi655a | U | Interface pour contrôle centralisé depuis un système BMS avec protocole de communication LonWorks d'installations de climatisation avec système air-air split et communication Superlink II, permettant de connecter un maximum de 96 unités intérieures, modèle SC-LGWNB "MITSUBISHI HEAVY INDUSTRIES", avec contrôle de la consommation individuelle de chaque unité intérieure proportionnellement (le compteur d'énergie électrique nécessaire servant à mesurer la consommation n'est pas inclus), de jour en jour, en fonction du taux de fonctionnement de chacune d'entre elles. (matériau) | 1.000 | 4337009.77 | 4337009.77 |
| mo005 | h | Compagnon professionnel III/CP2 installateur de climatisation. (main-d'œuvre) | 1.137 | 717.33 | 815.60 |
| mo104 | h | Ouvrier professionnel II/OP installateur de climatisation. (main-d'œuvre) | 1.137 | 520.85 | 592.21 |
| % | % | Frais de chantier des unités d'ouvrage | 2 % | 4338417.58 | 86768.35 |
|  |  | Coûts directs |  |  | 4425185.93 |
