# Unité intérieure d'air conditionné avec distribution par conduit rectangulaire, pour système VRF

- Propriété du fichier: CYPE INGENIEROS, S.A.
- Format: FIEBDC-3/2002
- Zone géographique: Algérie
- Devise: DZD
- Coûts indirects: 3.00 %
- Frais généraux: 13.00 %
- Bénéfice: 6.00 %
- TVA: 19.00 %

## T Équipements techniques

### TV Climatisation et ventilation

#### TVI Système Mitsubishi Heavy Industries à débit de réfrigérant variable

**TVI080** U Unité intérieure d'air conditionné avec distribution par conduit rectangulaire, pour système VRF.
Unité intérieure d'air conditionné, avec distribution par conduit rectangulaire, système air-air multisplit avec débit variable de réfrigérant, pour gaz R-410A, alimentation monophasée (230V/50Hz), modèle FDUT15KXE6 "MITSUBISHI HEAVY INDUSTRIES", puissance frigorifique totale nominale 1,5 kW (température de bulbe humide de l'air intérieur 19°C, température de bulbe sec de l'air extérieur 35°C), puissance calorifique nominale 1,7 kW (température de bulbe sec de l'air intérieur 20°C, température de bulbe humide de l'air extérieur 6°C), consommation électrique nominale en refroidissement 60 W, consommation électrique nominale en chauffage 60 W, niveau sonore (vitesse basse) 22 dBA, pression d'air 10 Pa, débit d'air 360 m³/h, de 200x750x500 mm et 21 kg, avec détendeur électronique, kit de montage, pompe et tuyau de drainage, contrôle par câble avec écran tactile LCD, modèle Eco Touch RC-EX3A. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mhi435a | U | Unité intérieure d'air conditionné, avec distribution par conduit rectangulaire, système air-air multisplit avec débit variable de réfrigérant, pour gaz R-410A, alimentation monophasée (230V/50Hz), modèle FDUT15KXE6 "MITSUBISHI HEAVY INDUSTRIES", puissance frigorifique totale nominale 1,5 kW (température de bulbe humide de l'air intérieur 19°C, température de bulbe sec de l'air extérieur 35°C), puissance calorifique nominale 1,7 kW (température de bulbe sec de l'air intérieur 20°C, température de bulbe humide de l'air extérieur 6°C), consommation électrique nominale en refroidissement 60 W, consommation électrique nominale en chauffage 60 W, niveau sonore (vitesse basse) 22 dBA, pression d'air 10 Pa, débit d'air 360 m³/h, de 200x750x500 mm et 21 kg, avec détendeur électronique, kit de montage, pompe et tuyau de drainage. (matériau) | 1.000 | 272301.75 | 272301.75 |
| mt42www090 | U | Kit de support pour la suspension du plafond, constitué de quatre tiges filetées en acier galvanisé, avec leurs chevilles, écrous et rondelles correspondants. (matériau) | 1.000 | 4360.00 | 4360.00 |
| mt42mhi520a | U | Contrôle par câble avec écran tactile LCD, modèle Eco Touch RC-EX3A "MITSUBISHI HEAVY INDUSTRIES". (matériau) | 1.000 | 39636.35 | 39636.35 |
| mt42mhi900 | m | Câble bus blindé à 2 fils, de 0,5 mm² de section par fil (matériau) | 3.000 | 158.55 | 475.65 |
| mt35aia090aa | m | Tube rigide en PVC, branchable, courbable à chaud, de couleur noire, de 16 mm de diamètre nominal, pour climatisation fixe en surface. Résistance à la compression 1250 N, résistance à l'impact 2 joules, température de travail -5°C jusqu'à 60°C, avec degré de protection IP547 selon NF EN 60529, propriétés électriques: isolant, non propagateur de la flamme. Selon NF EN 61386-1 et NF EN 61386-22. Comprend les colliers, les éléments de fixation et les accessoires (courbes, manchons, tés, coudes et courbes flexibles). (matériau) | 3.000 | 225.57 | 676.71 |
| mo005 | h | Compagnon professionnel III/CP2 installateur de climatisation. (main-d'œuvre) | 1.137 | 717.33 | 815.60 |
| mo104 | h | Ouvrier professionnel II/OP installateur de climatisation. (main-d'œuvre) | 1.137 | 520.85 | 592.21 |
| % | % | Frais de chantier des unités d'ouvrage | 2 % | 318858.27 | 6377.17 |
|  |  | Coûts directs |  |  | 325235.44 |
