# Unité intérieure d'air conditionné avec distribution par conduit rectangulaire

- Propriété du fichier: CYPE INGENIEROS, S.A.
- Format: FIEBDC-3/2002
- Zone géographique: Algérie
- Devise: DZD
- Coûts indirects: 3.00 %
- Frais généraux: 13.00 %
- Bénéfice: 6.00 %
- TVA: 19.00 %

## T Équipements techniques

### TV Climatisation et ventilation

#### TVT Unités terminales autonomes de climatisation

**TVT250** U Unité intérieure d'air conditionné avec distribution par conduit rectangulaire.
Unité intérieure d'air conditionné, système air-air multisplit, de plafond avec distribution par conduit rectangulaire, pour gaz R-32, pompe à chaleur, gamme domestique (RAC), alimentation monophasée (230V/50Hz), modèle SRR25ZS-W "MITSUBISHI HEAVY INDUSTRIES", puissance frigorifique nominale 2,5 kW (température de bulbe sec 27°C, température de bulbe humide 19°C), puissance calorifique nominale 3,4 kW (température de bulbe sec 20°C), de 200x750x500 mm, poids 24 kg, niveau sonore (vitesse ultra faible) 24 dBA, pression d'air (standard) 35 Pa, avec filtre, pompe de drainage et contrôle sans fil, avec programmateur hebdomadaire, modèle Weekly Timer. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42mhi123qa | U | Unité intérieure d'air conditionné, système air-air multisplit, de plafond avec distribution par conduit rectangulaire, pour gaz R-32, pompe à chaleur, gamme domestique (RAC), alimentation monophasée (230V/50Hz), modèle SRR25ZS-W "MITSUBISHI HEAVY INDUSTRIES", puissance frigorifique nominale 2,5 kW (température de bulbe sec 27°C, température de bulbe humide 19°C), puissance calorifique nominale 3,4 kW (température de bulbe sec 20°C), de 200x750x500 mm, poids 24 kg, niveau sonore (vitesse ultra faible) 24 dBA, pression d'air (standard) 35 Pa, avec filtre, pompe de drainage et contrôle sans fil, avec programmateur hebdomadaire, modèle Weekly Timer. (matériau) | 1.000 | 167067.23 | 167067.23 |
| mt42www090 | U | Kit de support pour la suspension du plafond, constitué de quatre tiges filetées en acier galvanisé, avec leurs chevilles, écrous et rondelles correspondants. (matériau) | 1.000 | 4360.00 | 4360.00 |
| mo005 | h | Compagnon professionnel III/CP2 installateur de climatisation. (main-d'œuvre) | 1.137 | 717.33 | 815.60 |
| mo104 | h | Ouvrier professionnel II/OP installateur de climatisation. (main-d'œuvre) | 1.137 | 520.85 | 592.21 |
| % | % | Frais de chantier des unités d'ouvrage | 2 % | 172835.04 | 3456.70 |
|  |  | Coûts directs |  |  | 176291.74 |
