# Contrôle centralisé

- Propriété du fichier: CYPE Ingenieros S.A.
- Format: FIEBDC-3/2016
- Logiciel: Générateur de prix de la construction. CYPE Ingenieros, S.A.
- Date: 25/06/2024
- Zone géographique: Algérie
- Devise: DZD
- Coûts indirects: 3 %
- Frais généraux: 13 %
- Bénéfice: 6 %
- TVA: 19 %

## T Équipements techniques

### TV Climatisation et ventilation

#### TVI Système Mitsubishi Heavy Industries à débit de réfrigérant variable

**TVI190** U Contrôle centralisé.
Interface pour contrôle centralisé depuis un système BMS avec protocoles de communication Modbus, KNX et BACnet d'installations de climatisation avec système air-air split et communication Superlink II, permettant de connecter un maximum de 16 unités intérieures, modèle Serie 700-16 "MITSUBISHI HEAVY INDUSTRIES".
Critère d'évaluation économique: Le prix ne comprend ni la canalisation ni le câblage électrique d'alimentation.
Inclut: Implantation. Mise en place et fixation. Mise en place et fixation des accessoires. Connexion.
Critère pour le métré: Nombre d'unités prévues, selon documentation graphique du Projet.
Critère pour le mémoire: On mesurera le nombre d'unités réellement exécutées selon les spécifications du Projet.

| Code | U | Désignation | Quantité | Prix | Montant |
|---|---|---|---|---|---|
| mt42mhi676a | U | Interface pour contrôle centralisé depuis un système BMS avec protocoles de communication Modbus, KNX et BACnet d'installations de climatisation avec système air-air split et communication Superlink II, permettant de connecter un maximum de 16 unités intérieures, modèle Serie 700-16 "MITSUBISHI HEAVY INDUSTRIES". (matériau) | 1 | 835930.69 | 835930.690 |
| mo005 | h | Compagnon professionnel III/CP2 installateur de climatisation. (main-d'œuvre) | 1.137 | 717.33 | 815.604 |
| mo104 | h | Ouvrier professionnel II/OP installateur de climatisation. (main-d'œuvre) | 1.137 | 520.85 | 592.206 |
| % | % | Frais de chantier des unités d'ouvrage | 2 % | 837338.500 | 16746.770 |
|  |  | Coûts directs |  |  | 854085.270 |
