# Poubelle hygiénique

- Propriété du fichier: CYPE INGENIEROS, S.A.
- Format: FIEBDC-3/2002
- Zone géographique: Algérie
- Devise: DZD
- Coûts indirects: 3.00 %
- Frais généraux: 13.00 %
- Bénéfice: 6.00 %
- TVA: 19.00 %

## T Équipements techniques

### TB Équipements sanitaires

#### TBA Accessoires

**TBA160** U Poubelle hygiénique.
Poubelle hygiénique pour serviettes hygiéniques, de capacité 50 litres, de polypropylène blanche et acier inoxydable AISI 304, de 680x340x220 mm.
Critère pour le métré: Nombre d'unités prévues, selon documentation graphique du Projet.
Critère pour le mémoire: On mesurera le nombre d'unités réellement mises en place selon les spécifications du Projet.

| Code | U | Désignation | Quantité | Prix | Montant |
|---|---|---|---|---|---|
| mt31abn075a | U | Poubelle hygiénique pour serviettes hygiéniques, de capacité 50 litres, de polypropylène blanche et acier inoxydable AISI 304, de 680x340x220 mm. (matériau) | 1.000 | 15344.18 | 15344.18 |
| mo107 | h | Ouvrier professionnel II/OP plombier. (main-d'œuvre) | 0.064 | 545.70 | 34.92 |
| % | % | Frais de chantier des unités d'ouvrage | 2 % | 15379.10 | 307.58 |
|  |  | Coûts directs |  |  | 15686.68 |
