# Miroir grossissant pour salle de bain

- Propriété du fichier: CYPE INGENIEROS, S.A.
- Format: FIEBDC-3/2002
- Zone géographique: Algérie
- Devise: DZD
- Coûts indirects: 3.00 %
- Frais généraux: 13.00 %
- Bénéfice: 6.00 %
- TVA: 19.00 %

## T Équipements techniques

### TB Équipements sanitaires

#### TBA Accessoires

**TBA140** U Miroir grossissant pour salle de bain.
Miroir tournant, pour salle de bain, modèle Resort 88096 "PRESTO EQUIP", en laiton avec finition chromé, avec grossissement d'un côté et support mural avec bras extensible. Fixation au support avec les fixations fournies par le fabricant.
Inclut: Implantation et tracé sur le parement de l'emplacement de l'accessoire. Mise en place et fixation des accessoires de support.
Critère pour le métré: Nombre d'unités prévues, selon documentation graphique du Projet.
Critère pour le mémoire: On mesurera le nombre d'unités réellement exécutées selon les spécifications du Projet.

| Code | U | Désignation | Quantité | Prix | Montant |
|---|---|---|---|---|---|
| mt31abp110d | U | Miroir tournant, pour salle de bain, modèle Resort 88096 "PRESTO EQUIP", en laiton avec finition chromé, avec grossissement d'un côté et support mural avec bras extensible. (matériau) | 1.000 | 13674.71 | 13674.71 |
| mo107 | h | Ouvrier professionnel II/OP plombier. (main-d'œuvre) | 0.114 | 522.78 | 59.60 |
| % | % | Frais de chantier des unités d'ouvrage | 2 % | 13734.31 | 274.69 |
|  |  | Coûts directs |  |  | 14009.00 |
