# Porte-rouleaux pour salle de bain

- Propriété du fichier: CYPE Ingenieros S.A.
- Format: FIEBDC-3/2016
- Logiciel: Générateur de prix de la construction. CYPE Ingenieros, S.A.
- Date: 25/06/2024
- Zone géographique: Algérie
- Devise: DZD
- Coûts indirects: 3 %
- Frais généraux: 13 %
- Bénéfice: 6 %
- TVA: 19 %

## T Équipements techniques

### TB Équipements sanitaires

#### TBA Accessoires

**TBA050** U Porte-rouleaux pour salle de bain.
Porte-rouleaux de papier hygiénique, domestique, avec couvercle fixe, modèle Simple Inox 88050 "PRESTO EQUIP", en acier inoxydable AISI 304 avec finition satiné. Fixation au support avec les fixations fournies par le fabricant.
Inclut: Implantation. Mise en place et fixation.
Critère pour le métré: Nombre d'unités prévues, selon documentation graphique du Projet.
Critère pour le mémoire: On mesurera le nombre d'unités réellement mises en place selon les spécifications du Projet.

| Code | U | Désignation | Quantité | Prix | Montant |
|---|---|---|---|---|---|
| mt31abp050jd | U | Porte-rouleaux de papier hygiénique, domestique, avec couvercle fixe, modèle Simple Inox 88050 "PRESTO EQUIP", en acier inoxydable AISI 304 avec finition satiné. (matériau) | 1 | 5331.09 | 5331.090 |
| mo107 | h | Ouvrier professionnel II/OP plombier. (main-d'œuvre) | 0.114 | 520.85 | 59.377 |
| % | % | Frais de chantier des unités d'ouvrage | 2 % | 5390.467 | 107.809 |
|  |  | Coûts directs |  |  | 5498.276 |
