# Sèche-mains

- Propriété du fichier: CYPE Ingenieros S.A.
- Format: FIEBDC-3/2016
- Logiciel: Générateur de prix de la construction. CYPE Ingenieros, S.A.
- Date: 07/11/2024
- Zone géographique: Algérie
- Devise: DZD
- Coûts indirects: 3 %
- Frais généraux: 13 %
- Bénéfice: 6 %
- TVA: 19 %

## T Équipements techniques

### TB Équipements sanitaires

#### TBC Séchoirs

**TBC010** U Sèche-mains.
Sèche-mains électrique, modèle Salida Inferior Cromado 88302 "PRESTO EQUIP", de 1600 W de puissance calorifique, avec carcasse en acier inoxydable, avec interrupteur optique par approche des mains avec 1' de temps maximum de fonctionnement, de 225x160x282 mm. Comprend les éléments de fixation.
Inclut: Implantation. Mise en place et fixation. Connexion au réseau électrique. Contrôle de son bon fonctionnement.
Critère pour le métré: Nombre d'unités prévues, selon documentation graphique du Projet.
Critère pour le mémoire: On mesurera le nombre d'unités réellement mises en place selon les spécifications du Projet.

| Code | U | Désignation | Quantité | Prix | Montant |
|---|---|---|---|---|---|
| mt31abp120d | U | Sèche-mains électrique, modèle Salida Inferior Cromado 88302 "PRESTO EQUIP", de 1600 W de puissance calorifique, avec carcasse en acier inoxydable, avec interrupteur optique par approche des mains avec 1' de temps maximum de fonctionnement, de 225x160x282 mm. (matériau) | 1 | 40385.31 | 40385.310 |
| mo107 | h | Ouvrier professionnel II/OP plombier. (main-d'œuvre) | 0.284 | 522.78 | 148.470 |
| % | % | Frais de chantier des unités d'ouvrage | 2 % | 40533.780 | 810.676 |
|  |  | Coûts directs |  |  | 41344.456 |
