# Porte-savon pour salle de bain

- Propriété du fichier: CYPE INGENIEROS, S.A.
- Format: FIEBDC-3/2002
- Zone géographique: Algérie
- Devise: DZD
- Coûts indirects: 3.00 %
- Frais généraux: 13.00 %
- Bénéfice: 6.00 %
- TVA: 19.00 %

## T Équipements techniques

### TB Équipements sanitaires

#### TBA Accessoires

**TBA020** U Porte-savon pour salle de bain.
Porte-savon mural, pour salle de bain, modèle Public 88057 "PRESTO EQUIP", en acier inoxydable AISI 304, finition satiné, circulaire, avec support mural. Fixation au support avec les fixations fournies par le fabricant.
Inclut: Implantation. Mise en place et fixation.
Critère pour le métré: Nombre d'unités prévues, selon documentation graphique du Projet.
Critère pour le mémoire: On mesurera le nombre d'unités réellement mises en place selon les spécifications du Projet.

| Code | U | Désignation | Quantité | Prix | Montant |
|---|---|---|---|---|---|
| mt31abp030v | U | Porte-savon mural, pour salle de bain, modèle Public 88057 "PRESTO EQUIP", en acier inoxydable AISI 304, finition satiné, circulaire, avec support mural. (matériau) | 1.000 | 13235.52 | 13235.52 |
| op00ato010 |  | Tournevis. | 1.000 | 0.00 | 0.00 |
| op00tal010 |  | Perceuse. | 1.000 | 0.00 | 0.00 |
| mo107 | h | Ouvrier professionnel II/OP plombier. (main-d'œuvre) | 0.129 | 522.78 | 67.44 |
| % | % | Frais de chantier des unités d'ouvrage | 2 % | 13302.96 | 266.06 |
|  |  | Coûts directs |  |  | 13569.02 |
