# Porte-brosse WC pour salle de bain

- Propriété du fichier: CYPE INGENIEROS, S.A.
- Format: FIEBDC-3/2002
- Zone géographique: Algérie
- Devise: DZD
- Coûts indirects: 3.00 %
- Frais généraux: 13.00 %
- Bénéfice: 6.00 %
- TVA: 19.00 %

## T Équipements techniques

### TB Équipements sanitaires

#### TBA Accessoires

**TBA030** U Porte-brosse WC pour salle de bain.
Porte-brosse WC de paroi, pour salle de bain, modèle Resort 88086 "PRESTO EQUIP", en acier inoxydable AISI 304, finition satiné, avec support mural, avec système de fermeture par pression. Fixation au support avec les fixations fournies par le fabricant.
Inclut: Implantation. Mise en place et fixation.
Critère pour le métré: Nombre d'unités prévues, selon documentation graphique du Projet.
Critère pour le mémoire: On mesurera le nombre d'unités réellement mises en place selon les spécifications du Projet.

| Code | U | Désignation | Quantité | Prix | Montant |
|---|---|---|---|---|---|
| mt31abp010rf | U | Porte-brosse WC de paroi, pour salle de bain, modèle Resort 88086 "PRESTO EQUIP", en acier inoxydable AISI 304, finition satiné, avec support mural, avec système de fermeture par pression. (matériau) | 1.000 | 9502.43 | 9502.43 |
| op00ato010 |  | Tournevis. | 1.000 | 0.00 | 0.00 |
| op00tal010 |  | Perceuse. | 1.000 | 0.00 | 0.00 |
| mo107 | h | Ouvrier professionnel II/OP plombier. (main-d'œuvre) | 0.129 | 522.78 | 67.44 |
| % | % | Frais de chantier des unités d'ouvrage | 2 % | 9569.87 | 191.40 |
|  |  | Coûts directs |  |  | 9761.27 |
