# Poubelle hygiénique

- Propriété du fichier: CYPE INGENIEROS, S.A.
- Format: FIEBDC-3/2002
- Zone géographique: Algérie
- Devise: DZD
- Coûts indirects: 3.00 %
- Frais généraux: 13.00 %
- Bénéfice: 6.00 %
- TVA: 19.00 %

## T Équipements techniques

### TB Équipements sanitaires

#### TBA Accessoires

**TBA160** U Poubelle hygiénique.
Poubelle hygiénique, modèle Resort 88088 "PRESTO EQUIP", de capacité 3 litres, en acier inoxydable AISI 430, avec pédale d'ouverture de couvercle, de 270 mm de hauteur et 170 mm de diamètre.
Critère pour le métré: Nombre d'unités prévues, selon documentation graphique du Projet.
Critère pour le mémoire: On mesurera le nombre d'unités réellement mises en place selon les spécifications du Projet.

| Code | U | Désignation | Quantité | Prix | Montant |
|---|---|---|---|---|---|
| mt31abp100d | U | Poubelle hygiénique, modèle Resort 88088 "PRESTO EQUIP", de capacité 3 litres, en acier inoxydable AISI 430, avec pédale d'ouverture de couvercle, de 270 mm de hauteur et 170 mm de diamètre. (matériau) | 1.000 | 8823.68 | 8823.68 |
| mo107 | h | Ouvrier professionnel II/OP plombier. (main-d'œuvre) | 0.064 | 522.78 | 33.46 |
| % | % | Frais de chantier des unités d'ouvrage | 2 % | 8857.14 | 177.14 |
|  |  | Coûts directs |  |  | 9034.28 |
