# Vanne mélangeuse thermostatique

- Propriété du fichier: CYPE INGENIEROS, S.A.
- Format: FIEBDC-3/2002
- Zone géographique: Algérie
- Devise: DZD
- Coûts indirects: 3.00 %
- Frais généraux: 13.00 %
- Bénéfice: 6.00 %
- TVA: 19.00 %

## T Équipements techniques

### TP Installations de distribution de l'eau

#### TPA Accessoires

**TPA110** U Vanne mélangeuse thermostatique.
Vanne mélangeuse thermostatique pour régulation du débit et de la température, en laiton finition chromée, modèle Presto Rada 320 IF (95322) "PRESTO IBÉRICA", débit moyen de 90 l/min à 3 bar de pression, pression maximale de travail de 10 bar, avec commande de régulation du débit et commande de régulation de la température entre 30°C et 50°C, possibilité de changer l'orientation des entrées et de la sortie, entrées avec coude et vanne de passage et sortie filetées femelle de 1" de diamètre, filtres et clapets de non retour, avec installation en surface.
Inclut: Implantation. Mise en place. Connexion et contrôle de son bon fonctionnement.
Critère pour le métré: Nombre d'unités prévues, selon documentation graphique du Projet.
Critère pour le mémoire: On mesurera le nombre d'unités réellement exécutées selon les spécifications du Projet.

| Code | U | Désignation | Quantité | Prix | Montant |
|---|---|---|---|---|---|
| mt37avp040hi | U | Vanne mélangeuse thermostatique pour régulation du débit et de la température, en laiton finition chromée, modèle Presto Rada 320 IF (95322) "PRESTO IBÉRICA", débit moyen de 90 l/min à 3 bar de pression, pression maximale de travail de 10 bar, avec commande de régulation du débit et commande de régulation de la température entre 30°C et 50°C, possibilité de changer l'orientation des entrées et de la sortie, entrées avec coude et vanne de passage et sortie filetées femelle de 1" de diamètre, filtres et clapets de non retour, à installer en surface. (matériau) | 1.000 | 176277.96 | 176277.96 |
| mt37www010 | U | Produits complémentaires pour installations de plomberie. (matériau) | 1.000 | 168.92 | 168.92 |
| mo008 | h | Compagnon professionnel III/CP2 plombier. (main-d'œuvre) | 0.244 | 717.33 | 175.03 |
| mo107 | h | Ouvrier professionnel II/OP plombier. (main-d'œuvre) | 0.244 | 520.85 | 127.09 |
| % | % | Frais de chantier des unités d'ouvrage | 2 % | 176749.00 | 3534.98 |
|  |  | Coûts directs |  |  | 180283.98 |
