# Robinetterie électronique pour lavabo, "PRESTO IBÉRICA"

- Propriété du fichier: CYPE Ingenieros S.A.
- Format: FIEBDC-3/2016
- Logiciel: Générateur de prix de la construction. CYPE Ingenieros, S.A.
- Date: 16/06/2025
- Zone géographique: Algérie
- Devise: DZD
- Coûts indirects: 3 %
- Frais généraux: 13 %
- Bénéfice: 6 %
- TVA: 19 %

## T Équipements techniques

### TB Équipements sanitaires

#### TBL Lavabos

**TBL030** U Robinetterie électronique pour lavabo, "PRESTO IBÉRICA".
Robinetterie électronique Technologie Sensia "PRESTO IBÉRICA" constituée de robinet électronique finition chromée, avec actionnement de la commande par infrarouges, pour lavabo, série Sensia, modèle Prestorizon L 52041 "PRESTO IBÉRICA", avec bec fixe, DEL indicatrice de batterie, limiteur de débit à 3 l/min, fixation rapide, alimentation par pile de 6 V. Comprend éléments de connexion.
Inclut: Implantation. Mise en place. Connexion. Contrôle de son bon fonctionnement.
Critère pour le métré: Nombre d'unités prévues, selon documentation graphique du Projet.
Critère pour le mémoire: On mesurera le nombre d'unités réellement mises en place selon les spécifications du Projet.

| Code | U | Désignation | Quantité | Prix | Montant |
|---|---|---|---|---|---|
| mt31gsp023ac | U | Robinet électronique finition chromée, avec actionnement de la commande par infrarouges, pour lavabo, série Sensia, modèle Prestorizon L 52041 "PRESTO IBÉRICA", avec bec fixe, DEL indicatrice de batterie, limiteur de débit à 3 l/min, fixation rapide, alimentation par pile de 6 V; y compris éléments de connexion. (matériau) | 1 | 90712.23 | 90712.230 |
| mt37www010 | U | Matériel auxiliaire pour installations de plomberie. (matériau) | 1 | 169.68 | 169.680 |
| mo008 | h | Compagnon professionnel III/CP2 plombier. (main-d'œuvre) | 0.644 | 751.66 | 484.069 |
| % | % | Frais de chantier des unités d'ouvrage | 2 % | 91365.979 | 1827.320 |
|  |  | Coûts directs |  |  | 93193.299 |
