# Lavabo mural, en acier inoxydable

- Propriété du fichier: CYPE Ingenieros S.A.
- Format: FIEBDC-3/2016
- Logiciel: Générateur de prix de la construction. CYPE Ingenieros, S.A.
- Date: 07/11/2024
- Zone géographique: Algérie
- Devise: DZD
- Coûts indirects: 3 %
- Frais généraux: 13 %
- Bénéfice: 6 %
- TVA: 19 %

## T Équipements techniques

### TB Équipements sanitaires

#### TBL Lavabos

**TBL160** U Lavabo mural, en acier inoxydable.
Lavabo mural, en acier inoxydable AISI 304, avec finition satiné, modèle Prestosan Inox Bol 88813 "PRESTO EQUIP", de 500x497 mm, à 1 bac de 145 mm de hauteur et 360 mm de diamètre, avec vanne d'écoulement de 1/4" et 32 mm de diamètre, avec appui de fenêtre, avec un trou de 22 mm de diamètre pour la robinetterie (non comprise dans ce prix), équipé avec robinetterie temporisée, mélangeuse, sur plan, série Presto XT-LM, modèle PN 26032 "PRESTO IBÉRICA", pour lavabo, finition chromée, mousseur, avec temps de flux de 15 secondes, débit de 6 l/min. Comprend le jeu de fixation et le silicone pour le scellement des joints.
Critère d'évaluation économique: Le prix ne comprend pas la bonde.
Inclut: Implantation. Mise en place et fixation de l'appareil. Montage de la robinetterie. Connexion aux réseaux d'eau froide et chaude. Contrôle de son bon fonctionnement. Scellement des joints.
Critère pour le métré: Nombre d'unités prévues, selon documentation graphique du Projet.
Critère pour le mémoire: On mesurera le nombre d'unités réellement mises en place selon les spécifications du Projet.

| Code | U | Désignation | Quantité | Prix | Montant |
|---|---|---|---|---|---|
| mt30lxp010vd | U | Lavabo mural, en acier inoxydable AISI 304, avec finition satiné, modèle Prestosan Inox Bol 88813 "PRESTO EQUIP", de 500x497 mm, à 1 bac de 145 mm de hauteur et 360 mm de diamètre, avec vanne d'écoulement de 1/4" et 32 mm de diamètre, avec appui de fenêtre, avec un trou de 22 mm de diamètre pour la robinetterie (non comprise dans ce prix). (matériau) | 1 | 60827.5 | 60827.500 |
| mt31gmp020edai1 | U | Robinetterie temporisée, mélangeuse, sur plan, série Presto XT-LM, modèle PN 26032 "PRESTO IBÉRICA", pour lavabo, finition chromée, mousseur, avec temps de flux de 15 secondes, débit de 6 l/min; y compris éléments de connexion, flexibles d'alimentation de 1/2" de diamètre et 350 mm de longueur, clapets de non retour et deux vannes de passage. (matériau) | 1 | 33398.23 | 33398.230 |
| mt30www005 | U | Cartouche de 300 ml de silicone acide monocomposant, fongicide, pour le scellement des joints en milieux humides. (matériau) | 0.012 | 1497.23 | 17.967 |
| mo008 | h | Compagnon professionnel III/CP2 plombier. (main-d'œuvre) | 1.674 | 719.99 | 1205.263 |
| % | % | Frais de chantier des unités d'ouvrage | 2 % | 95448.960 | 1908.979 |
|  |  | Coûts directs |  |  | 97357.939 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
