# Robinetterie temporisée pour WC

- Propriété du fichier: CYPE Ingenieros S.A.
- Format: FIEBDC-3/2016
- Logiciel: Générateur de prix de la construction. CYPE Ingenieros, S.A.
- Date: 07/11/2024
- Zone géographique: Algérie
- Devise: DZD
- Coûts indirects: 3 %
- Frais généraux: 13 %
- Bénéfice: 6 %
- TVA: 19 %

## T Équipements techniques

### TB Équipements sanitaires

#### TBW WC et urinoirs

**TBW010** U Robinetterie temporisée pour WC.
Robinetterie temporisée, installation visible constituée de robinet de chasse pour WC, en laiton chromé, série 1000 M, modèle 14900 "PRESTO IBÉRICA", avec temps de flux de 7 secondes, débit de 1,5 l/s, connexion mâle pour l'entrée d'eau de 3/4". Comprend éléments de connexion et une vanne de passage.
Inclut: Implantation. Mise en place. Connexion. Contrôle de son bon fonctionnement.
Critère pour le métré: Nombre d'unités prévues, selon documentation graphique du Projet.
Critère pour le mémoire: On mesurera le nombre d'unités réellement mises en place selon les spécifications du Projet.

| Code | U | Désignation | Quantité | Prix | Montant |
|---|---|---|---|---|---|
| mt31gmp400le | U | Robinet de chasse pour WC, en laiton chromé, série 1000 M, modèle 14900 "PRESTO IBÉRICA", avec temps de flux de 7 secondes, débit de 1,5 l/s, connexion mâle pour l'entrée d'eau de 3/4"; y compris éléments de connexion et une vanne de passage. (matériau) | 1 | 16369.72 | 16369.720 |
| mt31gmp500c | U | Tube de décharge "PRESTO IBÉRICA", de 520x200 mm et 28 mm de diamètre. (matériau) | 1 | 5310.18 | 5310.180 |
| mt37www010 | U | Produits complémentaires pour installations de plomberie. (matériau) | 1 | 169.68 | 169.680 |
| mo008 | h | Compagnon professionnel III/CP2 plombier. (main-d'œuvre) | 0.644 | 719.99 | 463.674 |
| % | % | Frais de chantier des unités d'ouvrage | 2 % | 22313.254 | 446.265 |
|  |  | Coûts directs |  |  | 22759.519 |
