# Grille électrosoudée, pour caniveau

- Propriété du fichier: CYPE INGENIEROS, S.A.
- Format: FIEBDC-3/2002
- Zone géographique: Algérie
- Devise: DZD
- Coûts indirects: 3.00 %
- Frais généraux: 13.00 %
- Bénéfice: 6.00 %
- TVA: 19.00 %

## A VRD et aménagements extérieurs

### AA Assainissement

#### AAA Caniveaux et avaloirs

**AAA040** m Grille électrosoudée, pour caniveau.
Grille électrosoudée antidérapante, de 200 mm de largeur, finition galvanisé à chaud, réalisée avec platines porteuses en acier laminé NF EN 10025 S235JR, de profilé plat laminé à chaud, de 30x2 mm, espacées de 34 mm, distanceurs de tige carrée pliée, en acier avec un faible contenu de carbone NF EN ISO 16120-2 C4D, de 4 mm de côté, espacés de 38 mm et cadre en acier laminé NF EN 10025 S235JR, de profilé oméga laminé à chaud, pour caniveau, placé sur le cadre d'appui. Comprend le cadre d'appui.
Inclut: Implantation. Mise en place du cadre d'appui. Montage de la grille.
Critère pour le métré: Longueur mesurée en projection horizontale, selon documentation graphique du Projet.
Critère pour le mémoire: On mesurera, en projection horizontale, la longueur réellement exécutée selon les spécifications du Projet.

| Code | U | Désignation | Quantité | Prix | Montant |
|---|---|---|---|---|---|
| mt07rel040a | m | Grille électrosoudée antidérapante, de 200 mm de largeur, finition galvanisé à chaud, réalisée avec platines porteuses en acier laminé NF EN 10025 S235JR, de profilé plat laminé à chaud, de 30x2 mm, espacées de 34 mm, distanceurs de tige carrée pliée, en acier avec un faible contenu de carbone NF EN ISO 16120-2 C4D, de 4 mm de côté, espacés de 38 mm et cadre en acier laminé NF EN 10025 S235JR, de profilé oméga laminé à chaud, y compris le cadre d'appui, en acier laminé NF EN 10025 S235JR, de cornière laminée à chaud, de 30 mm, finition galvanisée à chaud. (matériau) | 1.000 | 1400.22 | 1400.22 |
| mo020 | h | Compagnon professionnel III/CP2 construction. (main-d'œuvre) | 0.264 | 700.68 | 184.98 |
| mo113 | h | Ouvrier d'exécution I/OE1 construction. (main-d'œuvre) | 0.264 | 504.64 | 133.22 |
| % | % | Frais de chantier des unités d'ouvrage | 2 % | 1718.42 | 34.37 |
|  |  | Coûts directs |  |  | 1752.79 |
