# Bouche d'écoulement

- Propriété du fichier: CYPE INGENIEROS, S.A.
- Format: FIEBDC-3/2002
- Zone géographique: Algérie
- Devise: DZD
- Coûts indirects: 3.00 %
- Frais généraux: 13.00 %
- Bénéfice: 6.00 %
- TVA: 19.00 %

## A VRD et aménagements extérieurs

### AA Assainissement

#### AAA Caniveaux et avaloirs

**AAA060** U Bouche d'écoulement.
Bouche d'écoulement extensible en PVC, à sortie verticale de 110 mm de diamètre, avec grille plate de polypropylène de 210x210 mm, couleur noire, pour la récupération des eaux pluviales ou des eaux usées dans les locaux humides. Comprend les accessoires de montage, les pièces spéciales et les éléments de fixation.
Inclut: Implantation et tracé. Montage, connexion et contrôle de son bon fonctionnement.
Critère pour le métré: Nombre d'unités prévues, selon documentation graphique du Projet.
Critère pour le mémoire: On mesurera le nombre d'unités réellement exécutées selon les spécifications du Projet.

| Code | U | Désignation | Quantité | Prix | Montant |
|---|---|---|---|---|---|
| mt11cld100da | U | Bouche d'écoulement extensible en PVC, à sortie verticale de 110 mm de diamètre, avec grille plate de polypropylène de 210x210 mm, couleur noire. (matériau) | 1.000 | 3588.72 | 3588.72 |
| mt11var020 | U | Kit d'accessoires de montage, pièces spéciales et éléments de fixation, pour assainissement. (matériau) | 1.000 | 90.24 | 90.24 |
| mo008 | h | Compagnon professionnel III/CP2 plombier. (main-d'œuvre) | 0.422 | 719.99 | 303.84 |
| % | % | Frais de chantier des unités d'ouvrage | 2 % | 3982.80 | 79.66 |
|  |  | Coûts directs |  |  | 4062.46 |
