# Regard en béton massif, coulé "in situ"

- Propriété du fichier: CYPE INGENIEROS, S.A.
- Format: FIEBDC-3/2002
- Zone géographique: Algérie
- Devise: DZD
- Coûts indirects: 3.00 %
- Frais généraux: 13.00 %
- Bénéfice: 6.00 %
- TVA: 19.00 %

## A VRD et aménagements extérieurs

### AA Assainissement

#### AAB Regards

**AAB010** U Regard en béton massif, coulé "in situ".
Regard de passage enterré, en béton massif, coulé "in situ" BCN: CPJ-CEM II/A 32,5 ES - TP - B 35 - 15/25 - E: 5b - NA - P 18-305, de dimensions intérieures 40x40x50 cm, sur dallage en béton massif de 15 cm d'épaisseur, réalisation d'une pente minimale de 1,00% pour l'évacuation des eaux résiduelles et 0,50% pour l'évacuation des eaux pluviales, avec le même type de béton, fermé supérieurement avec cadre et couvercle en fonte classe B-125 selon NF EN 124; excavation préalable avec des moyens manuels et remblayage postérieur de l'arrière avec un matériau granulaire. Comprend le moule réutilisable en tôle métallique amortissable en 20 utilisations et les pièces en PVC pour unions, coupées longitudinalement.
Inclut: Implantation. Excavation avec des moyens manuels. Suppression des terres lâches du fond de l'excavation. Coulage et compactage du béton pour la réalisation du dallage. Mise en place du moule réutilisable. Coulage et compactage du béton pour former le regard. Retrait du moule. Connexion des collecteurs au regard. Bétonnage d'une forme de pentes. Mise en place du couvercle et des accessoires. Remblayage de l'arrière. Contrôle de son bon fonctionnement.
Critère pour le métré: Nombre d'unités prévues, selon documentation graphique du Projet.
Critère pour le mémoire: On mesurera le nombre d'unités réellement exécutées selon les spécifications du Projet.

| Code | U | Désignation | Quantité | Prix | Montant |
|---|---|---|---|---|---|
| mt10hmf040tjnf | m³ | Béton non armé prêt à l'emploi BCN: CPJ-CEM II/A 32,5 ES - TP - B 35 - 15/25 - E: 5b - NA - P 18-305. (matériau) | 0.218 | 16924.52 | 3689.55 |
| mt11var110 | U | Ensemble de pièces en PVC pour réaliser les cours correspondants dans le fond du regard de branchement. (matériau) | 1.000 | 712.71 | 712.71 |
| mt08epr030a | U | Moule réutilisable pour la réalisation de regards de section carrée de 40x40x50 cm, de tôle métallique, y compris accessoires de montage. (matériau) | 0.050 | 23099.80 | 1154.99 |
| mt11tfa010a | U | Cadre et tampon en fonte, 40x40 cm, pour regard à tampon amovible, classe B-125 selon NF EN 124. (matériau) | 1.000 | 2515.45 | 2515.45 |
| mt01arr010a | t | Grave de carrière, de 19 à 25 mm de diamètre. (matériau) | 0.355 | 1282.22 | 455.19 |
| au00auh040 |  | Vibreur de béton, électrique. | 1.000 | 0.00 | 0.00 |
| mo020 | h | Compagnon professionnel III/CP2 construction. (main-d'œuvre) | 1.188 | 698.09 | 829.33 |
| mo113 | h | Ouvrier d'exécution I/OE1 construction. (main-d'œuvre) | 1.646 | 502.77 | 827.56 |
| % | % | Frais de chantier des unités d'ouvrage | 2 % | 10184.78 | 203.70 |
|  |  | Coûts directs |  |  | 10388.48 |
