# Regard en béton massif, coulé "in situ"

- Propriété du fichier: CYPE INGENIEROS, S.A.
- Format: FIEBDC-3/2002
- Zone géographique: Algérie
- Devise: DZD
- Coûts indirects: 3.00 %
- Frais généraux: 13.00 %
- Bénéfice: 6.00 %
- TVA: 19.00 %

## A VRD et aménagements extérieurs

### AA Assainissement

#### AAB Regards

**AAB010** U Regard en béton massif, coulé "in situ".
Regard en pied de chute enterré, en béton massif, coulé "in situ" BCN: CPJ-CEM II/A 32,5 ES - TP - B 35 - 15/25 - E: 5b - NA - P 18-305, de dimensions intérieures 60x60x60 cm, sur dallage en béton massif de 15 cm d'épaisseur, réalisation d'une pente minimale de 1,00% pour l'évacuation des eaux résiduelles et 0,50% pour l'évacuation des eaux pluviales, avec le même type de béton, avec un coude en PVC de 45° placé dans un dé de béton, pour éviter le coup de la descente dans la pente du dallage, fermé supérieurement avec cadre et couvercle en fonte classe B-125 selon NF EN 124; excavation préalable avec des moyens mécaniques et remblayage postérieur de l'arrière avec un matériau granulaire. Comprend le moule réutilisable en tôle métallique amortissable en 20 utilisations.
Inclut: Implantation. Excavation avec des moyens mécaniques. Suppression des terres lâches du fond de l'excavation. Coulage et compactage du béton pour la réalisation du dallage. Mise en place du moule réutilisable. Coulage et compactage du béton pour former le regard. Retrait du moule. Connexion des collecteurs au regard. Bétonnage d'une forme de pentes. Mise en place du coude en PVC dans le dé de béton. Mise en place du couvercle et des accessoires. Remblayage de l'arrière. Contrôle de son bon fonctionnement.
Critère pour le métré: Nombre d'unités prévues, selon documentation graphique du Projet.
Critère pour le mémoire: On mesurera le nombre d'unités réellement exécutées selon les spécifications du Projet.

| Code | U | Désignation | Quantité | Prix | Montant |
|---|---|---|---|---|---|
| mt10hmf040tjnf | m³ | Béton non armé prêt à l'emploi BCN: CPJ-CEM II/A 32,5 ES - TP - B 35 - 15/25 - E: 5b - NA - P 18-305. (matériau) | 0.354 | 16924.52 | 5991.28 |
| mt11ppl030a | U | Coude 87°30' en PVC lisse, D=125 mm. (matériau) | 1.000 | 982.97 | 982.97 |
| mt08epr030c | U | Moule réutilisable pour la réalisation de regards de section carrée de 60x60x60 cm, de tôle métallique, y compris accessoires de montage. (matériau) | 0.050 | 46496.46 | 2324.82 |
| mt11tfa010c | U | Cadre et tampon en fonte, 60x60 cm, pour regard à tampon amovible, classe B-125 selon NF EN 124. (matériau) | 1.000 | 6667.15 | 6667.15 |
| mt01arr010a | t | Grave de carrière, de 19 à 25 mm de diamètre. (matériau) | 0.581 | 1282.22 | 744.97 |
| mq01ret020b | h | Rétro chargeuse sur pneus, de 70 kW. (matériel) | 0.095 | 3948.09 | 375.07 |
| au00auh040 |  | Vibreur de béton, électrique. | 1.000 | 0.00 | 0.00 |
| mo020 | h | Compagnon professionnel III/CP2 construction. (main-d'œuvre) | 1.710 | 698.09 | 1193.73 |
| mo113 | h | Ouvrier d'exécution I/OE1 construction. (main-d'œuvre) | 1.279 | 502.77 | 643.04 |
| % | % | Frais de chantier des unités d'ouvrage | 2 % | 18923.03 | 378.46 |
|  |  | Coûts directs |  |  | 19301.49 |
