# Séparateur de graisses en acier inoxydable

- Propriété du fichier: CYPE INGENIEROS, S.A.
- Format: FIEBDC-3/2002
- Zone géographique: Algérie
- Devise: DZD
- Coûts indirects: 3.00 %
- Frais généraux: 13.00 %
- Bénéfice: 6.00 %
- TVA: 19.00 %

## A VRD et aménagements extérieurs

### AA Assainissement

#### AAL Traitement des eaux usées: éléments complémentaires

**AAL020** U Séparateur de graisses en acier inoxydable.
Séparateur de graisses en acier inoxydable AISI 304, de 140 litres, de 2,25 litres/s de débit maximal d'eaux grises et de 800x350x500 mm, avec couvercle, panier de dégrossissage extractible, vanne de vidange, bouche d'entrée et bouche de sortie de 110 mm de diamètre.
Inclut: Implantation. Mise en place. Connexion et contrôle de son bon fonctionnement.
Critère pour le métré: Nombre d'unités prévues, selon documentation graphique du Projet.
Critère pour le mémoire: On mesurera le nombre d'unités réellement exécutées selon les spécifications du Projet.

| Code | U | Désignation | Quantité | Prix | Montant |
|---|---|---|---|---|---|
| mt46fgp100d | U | Séparateur de graisses en acier inoxydable AISI 304, de 140 litres, de 2,25 litres/s de débit maximal d'eaux grises et de 800x350x500 mm, avec couvercle, panier de dégrossissage extractible, vanne de vidange, bouche d'entrée et bouche de sortie de 110 mm de diamètre, pour installation sous plan. (matériau) | 1.000 | 301820.58 | 301820.58 |
| mo008 | h | Compagnon professionnel III/CP2 plombier. (main-d'œuvre) | 0.637 | 717.33 | 456.94 |
| mo107 | h | Ouvrier professionnel II/OP plombier. (main-d'œuvre) | 0.637 | 520.85 | 331.78 |
| % | % | Frais de chantier des unités d'ouvrage | 2 % | 302609.30 | 6052.19 |
|  |  | Coûts directs |  |  | 308661.49 |
