# Régulateur de niveau

- Propriété du fichier: CYPE INGENIEROS, S.A.
- Format: FIEBDC-3/2002
- Zone géographique: Algérie
- Devise: DZD
- Coûts indirects: 3.00 %
- Frais généraux: 13.00 %
- Bénéfice: 6.00 %
- TVA: 19.00 %

## A VRD et aménagements extérieurs

### AB Bassins et équipements de piscine

#### ABP Pièces à sceller

**ABP020** U Régulateur de niveau.
Régulateur de niveau en résines thermoplastiques d'ABS, couleur blanche, avec bouchon circulaire, pression maximale de travail 2,45 bar. Comprend les pièces de connexion.
Inclut: Montage, connexion et contrôle de son bon fonctionnement.
Critère pour le métré: Nombre d'unités prévues, selon documentation graphique du Projet.
Critère pour le mémoire: On mesurera le nombre d'unités réellement exécutées selon les spécifications du Projet.

| Code | U | Désignation | Quantité | Prix | Montant |
|---|---|---|---|---|---|
| mt47ped032a | U | Régulateur de niveau en résines thermoplastiques d'ABS, couleur blanche, avec bouchon circulaire, pression maximale de travail 2,45 bar, y compris les pièces de connexion. (matériau) | 1.000 | 12342.51 | 12342.51 |
| mo008 | h | Compagnon professionnel III/CP2 plombier. (main-d'œuvre) | 0.192 | 717.33 | 137.73 |
| mo107 | h | Ouvrier professionnel II/OP plombier. (main-d'œuvre) | 0.192 | 520.85 | 100.00 |
| % | % | Frais de chantier des unités d'ouvrage | 2 % | 12580.24 | 251.60 |
|  |  | Coûts directs |  |  | 12831.84 |
