# Équipement

- Propriété du fichier: CYPE INGENIEROS, S.A.
- Format: FIEBDC-3/2002
- Zone géographique: Algérie
- Devise: DZD
- Coûts indirects: 3.00 %
- Frais généraux: 13.00 %
- Bénéfice: 6.00 %
- TVA: 19.00 %

## A VRD et aménagements extérieurs

### AF Pistes sportives

#### AFA Accessoires

**AFA010** U Équipement.
Équipement sportif pour terrain de pelote basque, constitué de ligne de faute formée par une platine métallique et d'accessoires réglementaires, conformément à la norme fédérative.
Inclut: Implantation. Mise en place du matériel.
Critère pour le métré: Nombre d'unités prévues, selon documentation graphique du Projet.
Critère pour le mémoire: On mesurera le nombre d'unités réellement exécutées selon les spécifications du Projet.

| Code | U | Désignation | Quantité | Prix | Montant |
|---|---|---|---|---|---|
| mt47ede010c | U | Équipement sportif pour terrain de pelote basque, composé de ligne de faute avec platine métallique et accessoires réglementaires, selon la norme fédérative. (matériau) | 1.000 | 18512.93 | 18512.93 |
| mo041 | h | Compagnon professionnel III/CP2 VRD espaces publics. (main-d'œuvre) | 1.250 | 698.09 | 872.61 |
| mo087 | h | Ouvrier professionnel II/OP VRD espaces publics. (main-d'œuvre) | 1.250 | 521.84 | 652.30 |
| % | % | Frais de chantier des unités d'ouvrage | 2 % | 20037.84 | 400.76 |
|  |  | Coûts directs |  |  | 20438.60 |
