# Revêtement sportif en gazon synthétique

- Propriété du fichier: CYPE INGENIEROS, S.A.
- Format: FIEBDC-3/2002
- Zone géographique: Algérie
- Devise: DZD
- Coûts indirects: 3.00 %
- Frais généraux: 13.00 %
- Bénéfice: 6.00 %
- TVA: 19.00 %

## A VRD et aménagements extérieurs

### AF Pistes sportives

#### AFS Revêtements en pelouses synthétiques

**AFS010** m² Revêtement sportif en gazon synthétique.
Revêtement sportif pour terrain de tennis, constitué de gazon synthétique, couleur bleue, composé de mèches droites monofilament de 5/32" de fibre 100% polyéthylène résistant aux rayons UV, 8400 décitex, 190 microns d'épaisseur, tissées sur base de polypropylène renforcée avec une couche de feutre, avec thermofixation et scellement avec latex, de 12 mm de hauteur de poil, 14 mm de hauteur totale de moquette, 2577 g/m² et 50400 mèches/m², avec lignes de jeu de gazon synthétique, couleur blanche, bande d'union de géotextile de polypropylène, de 300 mm de largeur et adhésif en polyuréthane bicomposant, lestage avec 17 kg/m² de granulats siliceux, de granulométrie comprise entre 0,4 et 0,8 mm.
Inclut: Implantation des dimensions de la piste sportive. Mise en place du gazon synthétique. Lestage de la surface. Marquage des lignes.
Critère pour le métré: Surface mesurée selon documentation graphique du Projet.
Critère pour le mémoire: On mesurera la surface réellement exécutée selon les spécifications du Projet.

| Code | U | Désignation | Quantité | Prix | Montant |
|---|---|---|---|---|---|
| mt47cit210h | m² | Gazon synthétique, couleur bleue, composé de mèches droites monofilament de 5/32" de fibre 100% polyéthylène résistant aux rayons UV, 8400 décitex, 190 microns d'épaisseur, tissées sur base de polypropylène renforcée avec une couche de feutre, avec thermofixation et scellement avec latex, de 12 mm de hauteur de poil, 14 mm de hauteur totale de moquette, 2577 g/m² et 50400 mèches/m², fourni en rouleaux. (matériau) | 1.000 | 2431.73 | 2431.73 |
| mt47cit260a | kg | Adhésif en polyuréthane bicomposant. (matériau) | 0.180 | 510.25 | 91.85 |
| mt47cit250a | m | Bande d'union de géotextile de polypropylène, de 300 mm de largeur, pour terrains de padel ou de tennis, en gazon synthétique, fournie en rouleaux. (matériau) | 0.400 | 125.26 | 50.10 |
| mt47cit004a | kg | Granulats siliceux, de granulométrie comprise entre 0,4 et 0,8 mm, fournis en sacs. (matériau) | 17.000 | 17.24 | 293.08 |
| mq07cel010 | h | Chariot élévateur diesel à double traction de 8 t. (matériel) | 0.003 | 2656.20 | 7.97 |
| mo041 | h | Compagnon professionnel III/CP2 VRD espaces publics. (main-d'œuvre) | 0.188 | 698.09 | 131.24 |
| mo087 | h | Ouvrier professionnel II/OP VRD espaces publics. (main-d'œuvre) | 0.188 | 521.84 | 98.11 |
| % | % | Frais de chantier des unités d'ouvrage | 2 % | 3104.08 | 62.08 |
|  |  | Coûts directs |  |  | 3166.16 |
