# Base élastique géodrainante pour gazon synthétique

- Propriété du fichier: CYPE INGENIEROS, S.A.
- Format: FIEBDC-3/2002
- Zone géographique: Algérie
- Devise: DZD
- Coûts indirects: 3.00 %
- Frais généraux: 13.00 %
- Bénéfice: 6.00 %
- TVA: 19.00 %

## A VRD et aménagements extérieurs

### AF Pistes sportives

#### AFS Revêtements en pelouses synthétiques

**AFS020** m² Base élastique géodrainante pour gazon synthétique.
Base élastique géodrainante, composée de géomembrane pour drainage, de 7 mm d'épaisseur, constituée de deux membranes géotextiles de filtrage et âme drainante de monofilaments en polypropylène extrudé de haute résistance, mise en place sur membrane d'étanchéité en polyéthylène, directement placée sur la surface base de sable fin compacté.
Critère d'évaluation économique: Le prix ne comprend pas la surface base.
Inclut: Implantation. Mise en place de la couche séparatrice imperméable. Mise en place de la couche drainante. Réalisation des connexions au système de récupération des eaux.
Critère pour le métré: Surface mesurée selon documentation graphique du Projet.
Critère pour le mémoire: On mesurera la surface réellement exécutée selon les spécifications du Projet.

| Code | U | Désignation | Quantité | Prix | Montant |
|---|---|---|---|---|---|
| mt15rev060a | m² | Membrane d'étanchéité en polyéthylène. (matériau) | 1.050 | 178.76 | 187.70 |
| mt15rev030a | m² | Géomembrane pour drainage, de 7 mm d'épaisseur, constituée de deux membranes géotextiles de filtrage et âme drainante de monofilaments en polypropylène extrudé de haute résistance, fournie en rouleaux de 3,8 m de largeur et 70 m de longueur. (matériau) | 1.050 | 3096.69 | 3251.52 |
| mo041 | h | Compagnon professionnel III/CP2 VRD espaces publics. (main-d'œuvre) | 0.019 | 698.09 | 13.26 |
| mo087 | h | Ouvrier professionnel II/OP VRD espaces publics. (main-d'œuvre) | 0.019 | 521.84 | 9.91 |
| % | % | Frais de chantier des unités d'ouvrage | 2 % | 3462.39 | 69.25 |
|  |  | Coûts directs |  |  | 3531.64 |
