# Démolition d'un claustra maçonné dans un mur de clôture

- Propriété du fichier: CYPE INGENIEROS, S.A.
- Format: FIEBDC-3/2002
- Zone géographique: Algérie
- Devise: DZD
- Coûts indirects: 3.00 %
- Frais généraux: 13.00 %
- Bénéfice: 6.00 %
- TVA: 19.00 %

## A VRD et aménagements extérieurs

### AL Clôtures et divisions

#### ALD Démolition

**ALD010** m² Démolition d'un claustra maçonné dans un mur de clôture.
Démolition d'une maçonnerie de claustra céramique dans un mur de clôture, avec des moyens manuels, et chargement manuel dans le camion ou la benne.
Inclut: Démolition de l'élément. Fragmentation des décombres en pièces maniables. Retrait et stockage des décombres. Nettoyage des restes d'ouvrage. Chargement manuel des décombres dans le camion ou la benne.
Critère pour le métré: Surface mesurée selon documentation graphique du Projet.
Critère pour le mémoire: On mesurera la surface réellement démolie selon les spécifications du Projet.

| Code | U | Désignation | Quantité | Prix | Montant |
|---|---|---|---|---|---|
| mo113 | h | Ouvrier d'exécution I/OE1 construction. (main-d'œuvre) | 0.222 | 502.77 | 111.61 |
| % | % | Frais de chantier des unités d'ouvrage | 2 % | 111.61 | 2.23 |
|  |  | Coûts directs |  |  | 113.84 |
