# Étanchéité liquide de bassin de piscine

- Propriété du fichier: CYPE INGENIEROS, S.A.
- Format: FIEBDC-3/2002
- Zone géographique: Algérie
- Devise: DZD
- Coûts indirects: 3.00 %
- Frais généraux: 13.00 %
- Bénéfice: 6.00 %
- TVA: 19.00 %

## A VRD et aménagements extérieurs

### AN Étanchéité

#### ANR Réservoirs, bassins et piscines

**ANR040** m² Étanchéité liquide de bassin de piscine.
Étanchéité liquide de bassin de piscine, avec deux couches de membrane d'étanchéité et transpirante, en gel, monocomposante, 7,13 kg/m², renforcée avec maille en fibre de verre; et bande de renfort, de 120 mm de largeur, aux points singuliers, (1 m/m²), fixée avec membrane d'étanchéité et transpirante, en gel, monocomposante.
Critère d'évaluation économique: Le prix ne comprend pas le revêtement.
Inclut: Nettoyage de la surface support. Armement de la surface. Résolution des points singuliers. Application de l'imperméabilisant.
Critère pour le métré: Surface mesurée selon documentation graphique du Projet.
Critère pour le mémoire: On mesurera la surface réellement exécutée selon les spécifications du Projet.

| Code | U | Désignation | Quantité | Prix | Montant |
|---|---|---|---|---|---|
| mt15pik010b | kg | Membrane d'étanchéité et transpirante, en gel, monocomposante, avec un contenu très bas de composés organiques volatiles (COV) et avec résistance aux alcalis et aux chlorures, à appliquer à la truelle, selon NF EN 14891. (matériau) | 7.130 | 645.52 | 4602.56 |
| mt15pik100b | m² | Maille en fibre de verre. (matériau) | 1.400 | 328.18 | 459.45 |
| mt15pik030b | m | Bande de renfort, de 120 mm de largeur. (matériau) | 1.000 | 298.79 | 298.79 |
| op00tal020 |  | Malaxeur électrique. | 1.000 | 0.00 | 0.00 |
| mo032 | h | Compagnon professionnel III/CP2 poseur de produits imperméabilisants. (main-d'œuvre) | 0.271 | 731.39 | 198.21 |
| mo070 | h | Ouvrier professionnel II/OP poseur de produits imperméabilisants. (main-d'œuvre) | 0.271 | 546.70 | 148.16 |
| % | % | Frais de chantier des unités d'ouvrage | 2 % | 5707.17 | 114.14 |
|  |  | Coûts directs |  |  | 5821.31 |
