# Nettoyage d'un parement de façade

- Propriété du fichier: CYPE INGENIEROS, S.A.
- Format: FIEBDC-3/2002
- Zone géographique: Algérie
- Devise: DZD
- Coûts indirects: 3.00 %
- Frais généraux: 13.00 %
- Bénéfice: 6.00 %
- TVA: 19.00 %

## E Enveloppe et finition extérieure

### EA Nettoyage, préparation et réparation

#### EAP Préparation

**EAP030** m² Nettoyage d'un parement de façade.
Nettoyage manuel de parement de façade avec présence d'efflorescences salines (salpêtre) par application de liquide antisalpêtre, pour le nettoyage d'efflorescences salines, incolore, avec un rendement de 0,3 l/m² et rinçage postérieur de la surface avec abondance d'eau propre jusqu'à supprimer les résidus du produit appliqué.
Inclut: Protection des éléments du contour qui pourraient être affectés pendant les travaux. Exécution des opérations de nettoyage. Récupération et élimination de l'eau de nettoyage. Retrait et entassement des restes générés. Chargement des restes générés dans le camion ou la benne.
Critère pour le métré: Surface mesurée selon documentation graphique du Projet.
Critère pour le mémoire: On mesurera la surface réellement exécutée selon les spécifications du Projet.

| Code | U | Désignation | Quantité | Prix | Montant |
|---|---|---|---|---|---|
| mt27tth020a | l | Liquide antisalpêtre, pour le nettoyage d'efflorescences salines, incolore, à base de résines acryliques en dispersion aqueuse et additifs spéciaux, perméable à la vapeur d'eau, antimoisissure, à appliquer à la brosse ou au rouleau. (matériau) | 0.300 | 1626.81 | 488.04 |
| mt08aaa010a | m³ | Eau. (matériau) | 0.001 | 189.49 | 0.19 |
| mo039 | h | Compagnon professionnel III/CP2 enduiseur. (main-d'œuvre) | 0.126 | 698.09 | 87.96 |
| mo111 | h | Ouvrier d'exécution I/OE2 enduiseur. (main-d'œuvre) | 0.126 | 519.22 | 65.42 |
| % | % | Frais de chantier des unités d'ouvrage | 2 % | 641.61 | 12.83 |
|  |  | Coûts directs |  |  | 654.44 |
