# Pièce de finition de façade en acier galvanisé

- Propriété du fichier: CYPE INGENIEROS, S.A.
- Format: FIEBDC-3/2002
- Zone géographique: Algérie
- Devise: DZD
- Coûts indirects: 3.00 %
- Frais généraux: 13.00 %
- Bénéfice: 6.00 %
- TVA: 19.00 %

## E Enveloppe et finition extérieure

### EC Éléments complémentaires de façade

#### ECF Finition de façade

**ECF010** m Pièce de finition de façade en acier galvanisé.
Pièce de finition de façade en tôle pliée d'acier galvanisé, épaisseur 1 mm, développement 600 mm et 3 plis; fixation avec des vis autoforeuses en acier galvanisé, et scellement des joints entre pièces et, s'il y a lieu, des assemblages avec les murs avec mastic adhésif monocomposant.
Inclut: Implantation des pièces. Découpe des pièces. Mise en place et à l'aplomb, nivellement et alignement. Résolution des rencontres et points singuliers. Scellement des joints et nettoyage.
Critère pour le métré: Longueur mesurée selon documentation graphique du Projet.
Critère pour le mémoire: On mesurera la longueur réellement exécutée selon les spécifications du Projet.

| Code | U | Désignation | Quantité | Prix | Montant |
|---|---|---|---|---|---|
| mt12www050 | U | Vis autoforeuse d'acier galvanisé. (matériau) | 2.000 | 6.01 | 12.02 |
| mt20rca010cv | m | Pièce de finition de façade en tôle pliée d'acier galvanisé, épaisseur 1 mm, développement 600 mm et 3 plis. (matériau) | 1.000 | 1161.32 | 1161.32 |
| mt22www010d | U | Cartouche de 290 ml de mastic adhésif monocomposant, neutre, super-élastique, à base de polymère MS, couleur transparente, avec résistance aux intempéries et aux rayons UV et élongation jusqu'à rupture 750%. (matériau) | 0.200 | 571.37 | 114.27 |
| mo018 | h | Compagnon professionnel III/CP2 menuisier PVC et métal. (main-d'œuvre) | 0.132 | 707.24 | 93.36 |
| mo059 | h | Ouvrier professionnel II/OP menuisier PVC et métal. (main-d'œuvre) | 0.132 | 522.83 | 69.01 |
| % | % | Frais de chantier des unités d'ouvrage | 2 % | 1449.98 | 29.00 |
|  |  | Coûts directs |  |  | 1478.98 |
