# Gargouille en aluminium

- Propriété du fichier: CYPE INGENIEROS, S.A.
- Format: FIEBDC-3/2002
- Zone géographique: Algérie
- Devise: DZD
- Coûts indirects: 3.00 %
- Frais généraux: 13.00 %
- Bénéfice: 6.00 %
- TVA: 19.00 %

## E Enveloppe et finition extérieure

### EC Éléments complémentaires de façade

#### ECG Gargouilles

**ECG030** U Gargouille en aluminium.
Gargouille en aluminium laqué de couleur, de 50x250x50 mm; mise en place avec mastic de silicone neutre; et réalisation et imperméabilisation du joint périphérique avec mastic de polyuréthane, application préalable de l'apprêt.
Inclut: Implantation de la pièce. Mise en place et à l'aplomb, nivellement et alignement. Scellement des joints et nettoyage.
Critère pour le métré: Nombre d'unités prévues, selon documentation graphique du Projet.
Critère pour le mémoire: On mesurera le nombre d'unités réellement exécutées selon les spécifications du Projet.

| Code | U | Désignation | Quantité | Prix | Montant |
|---|---|---|---|---|---|
| mt15sja100 | U | Cartouche de mastic de silicone neutre. (matériau) | 0.100 | 571.13 | 57.11 |
| mt20gal010d | U | Gargouille en aluminium laqué de couleur, de 50x250x50 mm, réalisée à partir d'un profil carré en aluminium et terminée par un arrêt formant un angle de 45°. (matériau) | 1.000 | 343.83 | 343.83 |
| mt20wwa035 | U | Cartouche de 250 cm³ d' apprêt pour mastics. (matériau) | 0.016 | 643.17 | 10.29 |
| mt20wwa030 | U | Cartouche de 310 cm³ de mastic de polyuréthane imperméable. (matériau) | 0.032 | 880.01 | 28.16 |
| mo020 | h | Compagnon professionnel III/CP2 construction. (main-d'œuvre) | 0.066 | 698.09 | 46.07 |
| mo113 | h | Ouvrier d'exécution I/OE1 construction. (main-d'œuvre) | 0.066 | 502.77 | 33.18 |
| % | % | Frais de chantier des unités d'ouvrage | 2 % | 518.64 | 10.37 |
|  |  | Coûts directs |  |  | 529.01 |
