# Habillage d'une baie de façade avec maçonnerie de briques creuses en terre cuite de 11,5 cm de largeur et 7 cm d'épaisseur

- Propriété du fichier: CYPE INGENIEROS, S.A.
- Format: FIEBDC-3/2002
- Zone géographique: Algérie
- Devise: DZD
- Coûts indirects: 3.00 %
- Frais généraux: 13.00 %
- Bénéfice: 6.00 %
- TVA: 19.00 %

## E Enveloppe et finition extérieure

### EC Éléments complémentaires de façade

#### ECH Habillages

**ECH030** m Habillage d'une baie de façade avec maçonnerie de briques creuses en terre cuite de 11,5 cm de largeur et 7 cm d'épaisseur, à revêtir, attaché au mur existant et placé avec du mortier de ciment, confectionné sur chantier, avec adjuvant hydrofuge, dosage 1:6.
Habillage d'une baie de façade avec maçonnerie de briques creuses en terre cuite de 11,5 cm de largeur et 7 cm d'épaisseur, à revêtir, attaché au mur existant et placé avec du mortier de ciment, confectionné sur chantier, avec adjuvant hydrofuge, dosage 1:6.
Inclut: Préparation de la surface d'appui. Implantation des pièces. Découpe des pièces. Mise en place de règles et de fils d'aplomb fixés au mur. Mise en place, aplomb, nivellement et alignement des pièces. Jointoiement et nettoyage.
Critère de métré de projet: Longueur mesurée par son plus grand développement linéaire, selon documentation graphique du Projet.
Critère de mesure de l'ouvrage: On mesurera, par son plus grand développement linéaire, la longueur réellement exécutée selon les spécifications du Projet, y compris la longueur qui pourrait être perdue dans les onglets.
Critère d'évaluation économique: Le prix ne comprend pas le revêtement.

| Code | U | Désignation | Quantité | Prix | Montant |
|---|---|---|---|---|---|
| mt08aaa010a | m³ | Eau. (matériau) | 0.006 | 171.86 | 1.03 |
| mt01arg005a | t | Sable de carrière, pour mortier confectionné sur le chantier. (matériau) | 0.002 | 1777.75 | 3.56 |
| mt08cem000a | kg | Ciment gris en sacs. (matériau) | 0.371 | 12.49 | 4.63 |
| mt08adt010 | kg | Adjuvant hydrofuge pour imperméabilisation des mortiers ou des bétons. (matériau) | 0.007 | 137.49 | 0.96 |
| mt04lvc010b | U | Brique creuse en terre cuite double, à revêtir, 24x11,5x7 cm, pour utilisation en maçonnerie protégée (pièce en P), densité 780 kg/m³, selon NF EN 771-1. (matériau) | 6.000 | 11.66 | 69.96 |
| mq06hor010 | h | Bétonnière. (matériel) | 0.006 | 141.41 | 0.85 |
| op00amo010 |  | Rectifieuse ou scie radiale. | 1.000 | 0.00 | 0.00 |
| mo020 | h | Compagnon professionnel III/CP2 construction. (main-d'œuvre) | 0.695 | 461.40 | 320.67 |
| mo113 | h | Ouvrier d'exécution I/OE1 construction. (main-d'œuvre) | 0.711 | 329.49 | 234.27 |
| % | % | Frais de chantier des unités d'ouvrage | 2 % | 635.93 | 12.72 |
|  |  | Coûts directs |  |  | 648.65 |
