# Socle en béton polymère à surface polie, de couleur blanche, de 5x10 cm

- Propriété du fichier: CYPE INGENIEROS, S.A.
- Format: FIEBDC-3/2002
- Zone géographique: Algérie
- Coûts indirects: 3.00 %
- Frais généraux: 13.00 %
- Bénéfice: 6.00 %
- TVA: 17.00 %

## E Enveloppe et finition extérieure

### EC Éléments complémentaires de façade

#### ECT Plinthes

**ECT010** m Socle en béton polymère à surface polie, de couleur blanche, de 5x10 cm.
Réalisation de socle en béton polymère à surface polie, de couleur blanche, de 5x10 cm, avec ancrage métallique en acier inoxydable, placé avec une couche de mortier de ciment hydrofuge M-15, avec une épaisseur de 15 mm, sur laquelle se trouvent les ancrages métalliques, en prévoyant un joint de 5 mm entre les pièces. Comprend le scellage entre les pièces et les unions avec les murs et les menuiseries avec du mastic de polyuréthane de grande flexibilité.
Inclut: Implantation des pièces sur le parement. Mise en place de règles et de fils d'aplomb fixés au mur. Mise en place, aplomb, nivellement et alignement. Remplissage des joints et nettoyage des plinthes.
Critère de métré de projet: Longueur moyenne par son plus grand développement linéaire, selon documentation graphique du Projet.
Critère de mesure de l'ouvrage: On mesurera, par son plus grand développement linéaire, la longueur réellement exécutée selon les spécifications du Projet, y compris la longueur qui pourrait être perdue dans les onglets.

| Code | U | Désignation | Quantité | Prix | Montant |
|---|---|---|---|---|---|
| mt09moe010c | m³ | Mortier de ciment CEM II/B-P 32,5 N, hydrofuge, type M-15, confectionné sur site avec 450 kg/m³ de ciment et une proportion en volume 1/3. (matériau) | 0.002 | 158.66 | 0.32 |
| mt20wwa040 | kg | Adhésif cémenteux flexible et de grande adhérence. (matériau) | 0.626 | 0.47 | 0.29 |
| mt20zhp010g | m | Socle en béton polymère à surface polie, de couleur blanche, de 5x10 cm, avec ancrage métallique en acier inoxydable. (matériau) | 1.050 | 9.44 | 9.91 |
| mt20wwa025 | m | Profil en mousse de polyéthylène, de 6 mm de diamètre, pour remplissage des joints. (matériau) | 0.150 | 0.37 | 0.06 |
| mt20wwa035 | U | Pot d'apprêt pour mastics (250 cm³). (matériau) | 0.015 | 5.03 | 0.08 |
| mt20wwa030 | U | Pot de mastic de polyuréthane imperméable (310 cm³). (matériau) | 0.029 | 4.94 | 0.14 |
| op00amo010 |  | Rectifieuse ou scie radiale. | 1.000 | 0.00 | 0.00 |
| mo019 | h | Compagnon professionnel III/CP2 VRD espaces privés. (main-d'œuvre) | 0.330 | 4.29 | 1.42 |
| mo111 | h | Ouvrier d'exécution I/OE1 VRD espaces privés. (main-d'œuvre) | 0.330 | 2.48 | 0.82 |
| % | % | Coûts directs complémentaires | 2 % | 13.04 | 0.26 |
|  |  | Coûts directs |  |  | 13.30 |
