# Imperméabilisation d'un joint de construction en contact avec l'eau, avec profilé hydro-expansif

- Propriété du fichier: CYPE INGENIEROS, S.A.
- Format: FIEBDC-3/2002
- Zone géographique: Algérie
- Devise: DZD
- Coûts indirects: 3.00 %
- Frais généraux: 13.00 %
- Bénéfice: 6.00 %
- TVA: 19.00 %

## E Enveloppe et finition extérieure

### EE Étanchéité: imperméabilisations

#### EEJ Joints

**EEJ080** m Imperméabilisation d'un joint de construction en contact avec l'eau, avec profilé hydro-expansif.
Imperméabilisation d'un joint de construction, vertical ou horizontal, exposé à la pression hydrostatique, temporelle ou permanente, avec profilé hydro-expansif, de résines hydrophiles, de 20x7 mm, avec une capacité de gonflement en présence d'eau saline du 400%, placé avec recouvrements, fixé avec des clous tous les 30 cm.
Inclut: Nettoyage du support. Implantation. Mise en place du profilé. Fixation mécanique du profilé.
Critère pour le métré: Longueur mesurée selon documentation graphique du Projet.
Critère pour le mémoire: On mesurera la longueur réellement exécutée selon les spécifications du Projet.

| Code | U | Désignation | Quantité | Prix | Montant |
|---|---|---|---|---|---|
| mt15sju020b | m | Profilé hydro-expansif, de résines hydrophiles, de 20x7 mm, avec une capacité de gonflement en présence d'eau saline du 400%. (matériau) | 1.050 | 1581.48 | 1660.55 |
| mt50spa100a | U | Pointe d'acier de 14x40 mm (diamètre 2,3 mm). (matériau) | 3.000 | 1.79 | 5.37 |
| mo032 | h | Compagnon professionnel III/CP2 poseur de produits imperméabilisants. (main-d'œuvre) | 0.124 | 698.09 | 86.56 |
| % | % | Frais de chantier des unités d'ouvrage | 2 % | 1752.48 | 35.05 |
|  |  | Coûts directs |  |  | 1787.53 |
