# Traitement des humidités par capillarité avec du mortier de ciment, sur des murs

- Propriété du fichier: CYPE INGENIEROS, S.A.
- Format: FIEBDC-3/2002
- Zone géographique: Algérie
- Devise: DZD
- Coûts indirects: 3.00 %
- Frais généraux: 13.00 %
- Bénéfice: 6.00 %
- TVA: 19.00 %

## E Enveloppe et finition extérieure

### EE Étanchéité: imperméabilisations

#### EET Traitement des humidités par capillarité

**EET060** m² Traitement des humidités par capillarité avec du mortier de ciment, sur des murs.
Traitement des humidités par capillarité avec une couche de mortier de ciment, type R CSII W1, selon NF EN 998-1, couleur blanche, de 20 mm d'épaisseur moyenne, à vue, avec finition lisse, application manuelle, sur des murs.
Critère d'évaluation économique: Le prix ne comprend ni la suppression du revêtement existant ni la réalisation du revêtement postérieur.
Inclut: Calepinage des pans. Préparation du mortier. Application du mortier. Réalisation des joints et des points singuliers. Réalisation d'une finition. Séchage du mortier.
Critère pour le métré: Surface mesurée selon documentation graphique du Projet.
Critère pour le mémoire: On mesurera la surface réellement exécutée selon les spécifications du Projet.

| Code | U | Désignation | Quantité | Prix | Montant |
|---|---|---|---|---|---|
| mt28esp080a | kg | Mortier de ciment, type R CSII W1, selon NF EN 998-1, pour utilisation à l'intérieur ou à l'extérieur, couleur blanche, composé de liants hydrauliques spécifiques, granulats sélectionnés, inhibiteurs d'efflorescences salines et additifs spécifiques, fourni en sacs, pour traitement des humidités par capillarité. (matériau) | 24.000 | 97.63 | 2343.12 |
| op00tal020 |  | Malaxeur électrique. | 1.000 | 0.00 | 0.00 |
| mo032 | h | Compagnon professionnel III/CP2 poseur de produits imperméabilisants. (main-d'œuvre) | 0.553 | 698.09 | 386.04 |
| mo070 | h | Ouvrier professionnel II/OP poseur de produits imperméabilisants. (main-d'œuvre) | 0.283 | 521.84 | 147.68 |
| % | % | Frais de chantier des unités d'ouvrage | 2 % | 2876.84 | 57.54 |
|  |  | Coûts directs |  |  | 2934.38 |
