# Pose des composants pour le rideau métallique roulant

- Propriété du fichier: CYPE INGENIEROS, S.A.
- Format: FIEBDC-3/2002
- Zone géographique: Algérie
- Devise: DZD
- Coûts indirects: 3.00 %
- Frais généraux: 13.00 %
- Bénéfice: 6.00 %
- TVA: 19.00 %

## E Enveloppe et finition extérieure

### EF Fermetures et protections solaires

#### EFX Travaux complémentaires

**EFX030** U Pose des composants pour le rideau métallique roulant.
Pose des guides du rideau, de l'axe, des ancrages pour serrure, du moteur et des autres accessoires, avec des pattes d'ancrage, avec du mortier de ciment, confectionné sur chantier, avec adjuvant hydrofuge, dosage 1:4, pour le rideau métallique roulant, de jusqu'à 2 m² de surface.
Inclut: Implantation. Réalisation d'ouvertures pour encastrer les pattes d'ancrage. Nivellement et mise d'aplomb. Étaiement. Bouchage des trous avec du mortier.
Critère pour le métré: Nombre d'unités prévues, selon documentation graphique du Projet.
Critère pour le mémoire: On mesurera le nombre d'unités réellement exécutées selon les spécifications du Projet.

| Code | U | Désignation | Quantité | Prix | Montant |
|---|---|---|---|---|---|
| mt08aaa010a | m³ | Eau. (matériau) | 0.010 | 189.49 | 1.89 |
| mt01arg005a | t | Sable de carrière, pour mortier confectionné sur le chantier. (matériau) | 0.024 | 2006.95 | 48.17 |
| mt08cem000a | kg | Ciment gris en sacs. (matériau) | 6.080 | 13.77 | 83.72 |
| mt08adt010 | kg | Adjuvant hydrofuge pour imperméabilisation des mortiers ou des bétons. (matériau) | 0.122 | 151.59 | 18.49 |
| mo020 | h | Compagnon professionnel III/CP2 construction. (main-d'œuvre) | 1.132 | 698.09 | 790.24 |
| mo113 | h | Ouvrier d'exécution I/OE1 construction. (main-d'œuvre) | 1.239 | 502.77 | 622.93 |
| % | % | Frais de chantier des unités d'ouvrage | 2 % | 1565.44 | 31.31 |
|  |  | Coûts directs |  |  | 1596.75 |
