# Bardage de façade de panneaux sandwich isolants, en acier

- Propriété du fichier: CYPE INGENIEROS, S.A.
- Format: FIEBDC-3/2002
- Zone géographique: Algérie
- Devise: DZD
- Coûts indirects: 3.00 %
- Frais généraux: 13.00 %
- Bénéfice: 6.00 %
- TVA: 19.00 %

## E Enveloppe et finition extérieure

### EL Façades légères

#### ELS Panneaux sandwich

**ELS010** m² Bardage de façade de panneaux sandwich isolants, en acier.
Bardage de façade de panneaux sandwich en acier galvanisé, de 150 mm d'épaisseur et 1150 mm de largeur, constitués de côté extérieur en tôle lisse finition prélaqué, RC3 et RUV4, selon NF EN 10169, de 0,6 mm d'épaisseur, âme isolante de laine de roche de densité moyenne 120 kg/m³, et côté intérieur en tôle lisse finition prélaqué, de 0,6 mm d'épaisseur, conductivité thermique 0,253 W/(mK), Euroclasse A2-s1, d0 de réaction au feu selon NF EN 13501-1, résistance au feu EI 120 selon NF EN 1366-1, placés en position horizontale et fixés mácaniquement avec système de fixation cachée à une structure porteuse ou ossature secondaire. Comprend les accessoires de fixation des panneaux et le ruban flexible de butyle, adhésif double face, pour le scellement d'étanchéité des recouvrements entre panneaux sandwich.
Critère d'évaluation économique: Le prix ne comprend ni la structure support ni la résolution des points singuliers.
Inclut: Implantation des panneaux. Découpe, préparation et mise en place des panneaux. Scellement des joints. Fixation mécanique des panneaux.
Critère pour le métré: Surface mesurée selon documentation graphique du Projet, sans dupliquer les coins ni les rencontres, en déduisant les ouvertures de surface supérieure à 1 m².
Critère pour le mémoire: On mesurera la surface réellement exécutée selon les spécifications du Projet, sans dupliquer les coins ni les rencontres, en déduisant les ouvertures de surface supérieure à 1 m².

| Code | U | Désignation | Quantité | Prix | Montant |
|---|---|---|---|---|---|
| mt12ppa010erna | m² | Panneau sandwich en acier galvanisé, de 150 mm d'épaisseur et 1150 mm de largeur, constitué de côté extérieur en tôle lisse finition prélaqué, RC3 et RUV4, selon NF EN 10169, de 0,6 mm d'épaisseur, âme isolante de laine de roche de densité moyenne 120 kg/m³, et côté intérieur en tôle lisse finition prélaqué, de 0,6 mm d'épaisseur, conductivité thermique 0,253 W/(mK), Euroclasse A2-s1, d0 de réaction au feu selon NF EN 13501-1, résistance au feu EI 120 selon NF EN 1366-1; pour façades et cloisons. (matériau) | 1.050 | 8314.39 | 8730.11 |
| mt12ppa100a | U | Kit d'accessoires de fixation, pour panneaux sandwich isolants, dans des façades. (matériau) | 0.200 | 1127.87 | 225.57 |
| mt13dcp020a | m | Ruban flexible de butyle, adhésif double face, pour le scellement d'étanchéité des recouvrements entre panneaux sandwich. (matériau) | 2.000 | 238.36 | 476.72 |
| op00ciz010 |  | Cisaille. | 1.000 | 0.00 | 0.00 |
| op00roe010 |  | Grignoteuse. | 1.000 | 0.00 | 0.00 |
| op00ato010 |  | Tournevis. | 1.000 | 0.00 | 0.00 |
| op00tal010 |  | Perceuse. | 1.000 | 0.00 | 0.00 |
| mo051 | h | Compagnon professionnel III/CP2 monteur de parois industrielles. (main-d'œuvre) | 0.437 | 671.49 | 293.44 |
| mo098 | h | Ouvrier professionnel II/OP monteur de parois industrielles. (main-d'œuvre) | 0.437 | 488.59 | 213.51 |
| % | % | Frais de chantier des unités d'ouvrage | 2 % | 9939.35 | 198.79 |
|  |  | Coûts directs |  |  | 10138.14 |
