# Verrière de plaques translucides, dans couverture plate

- Propriété du fichier: CYPE INGENIEROS, S.A.
- Format: FIEBDC-3/2002
- Zone géographique: Algérie
- Devise: DZD
- Coûts indirects: 3.00 %
- Frais généraux: 13.00 %
- Bénéfice: 6.00 %
- TVA: 19.00 %

## E Enveloppe et finition extérieure

### EM Menuiseries extérieures

#### EMV Verrières

**EMV010** m² Verrière de plaques translucides, dans couverture plate.
Verrière à un pan dans couverture plate, avec plaque alvéolaire translucide plane en polycarbonate cellulaire, de 6 mm d'épaisseur, incolore, conductivité thermique 3,56 W/(mK), Euroclasse B-s1, d0 de réaction au feu, selon NF EN 13501-1, avec une transmission de luminosité de 82%, en fournissant une isolation acoustique de 17 dB. Comprend les accessoires de fixation des plaques et le silicone neutre oxymique, pour le scellement des joints.
Critère d'évaluation économique: Le prix ne comprend pas la structure support.
Inclut: Mise en place et fixation des plaques. Résolution du périmètre intérieur et extérieur de l'ensemble. Scellement élastique des joints.
Critère pour le métré: Surface du versant mesurée en grandeur réelle, selon documentation graphique du Projet.
Critère pour le mémoire: On mesurera, en grandeur réelle, la surface réellement exécutée selon les spécifications du Projet.

| Code | U | Désignation | Quantité | Prix | Montant |
|---|---|---|---|---|---|
| mt21lpc010a | m² | Plaque alvéolaire translucide plane en polycarbonate cellulaire, de 6 mm d'épaisseur, incolore, conductivité thermique 3,56 W/(mK), Euroclasse B-s1, d0 de réaction au feu, selon NF EN 13501-1, avec une transmission de luminosité de 82%, en fournissant une isolation acoustique de 17 dB et avec traitement aux rayons UV sur les deux faces. (matériau) | 1.050 | 1839.02 | 1930.97 |
| mt21lpc030 | U | Kit d'accessoires de fixation, pour plaques en polycarbonate cellulaire, dans les verrières, constitué de vis autoformeuses en acier inoxydable, rondelle en aluminium et EPDM pièces de protection en polypropylène pour montage sous pression, ruban autoadhésif et les profilés de fermeture latérale. (matériau) | 0.200 | 3743.48 | 748.70 |
| mt22www050a | U | Cartouche de 300 ml de silicone neutre oxymique, à élasticité permanente et séchage rapide, couleur blanche, intervalle de température de travail de -60 à 150°C, avec résistance aux rayons UV, dureté Shore A approchée de 22, selon NF EN ISO 868 et élongation à la rupture >= 800%, selon NF EN ISO 8339. (matériau) | 0.200 | 513.37 | 102.67 |
| mo011 | h | Compagnon professionnel III/CP2 monteur. (main-d'œuvre) | 0.190 | 719.99 | 136.80 |
| mo080 | h | Ouvrier professionnel II/OP monteur. (main-d'œuvre) | 0.190 | 523.78 | 99.52 |
| % | % | Frais de chantier des unités d'ouvrage | 2 % | 3018.66 | 60.37 |
|  |  | Coûts directs |  |  | 3079.03 |
