# Couverture de tôle profilée en acier

- Propriété du fichier: CYPE INGENIEROS, S.A.
- Format: FIEBDC-3/2002
- Zone géographique: Algérie
- Devise: DZD
- Coûts indirects: 3.00 %
- Frais généraux: 13.00 %
- Bénéfice: 6.00 %
- TVA: 19.00 %

## E Enveloppe et finition extérieure

### EU Couvertures de toitures inclinées

#### EUL Bacs acier et panneaux sandwich

**EUL010** m² Couverture de tôle profilée en acier.
Couverture de tôle profilée trapézoïdale courbe en acier prélaqué, épaisseur 0,6 mm, 30 mm de hauteur du profilé et 210 mm d'entraxe, placée avec un recouvrement de la tôle supérieure de 200 mm et un recouvrement latéral d'un trapèze et fixée mécaniquement sur ossature légère métallique courbe, en toiture cintrée, avec une pente supérieure à 5%. Comprend les accessoires de fixation des tôles.
Critère d'évaluation économique: Le prix ne comprend ni la structure support ni les points singuliers et les pièces spéciales de la couverture.
Inclut: Nettoyage de la surface support. Implantation des plaques par versant. Découpe, préparation et mise en place des plaques. Fixation mécanique des plaques.
Critère pour le métré: Surface mesurée en grandeur nature, selon documentation graphique du Projet.
Critère pour le mémoire: On mesurera, en grandeur réelle, la surface réellement exécutée selon les spécifications du Projet.

| Code | U | Désignation | Quantité | Prix | Montant |
|---|---|---|---|---|---|
| mt13ccp040a | m² | Tôle profilée trapézoïdale courbe en acier prélaqué, épaisseur 0,6 mm, 30 mm de hauteur du profilé et 210 mm d'entraxe. (matériau) | 1.050 | 1092.96 | 1147.61 |
| mt13cap030c | U | Kit d'accessoires de fixation, pour tôles profilées, en couvertures cintrées. (matériau) | 0.200 | 2682.10 | 536.42 |
| op00ciz010 |  | Cisaille. | 1.000 | 0.00 | 0.00 |
| op00roe010 |  | Grignoteuse. | 1.000 | 0.00 | 0.00 |
| mo051 | h | Compagnon professionnel III/CP2 monteur de parois industrielles. (main-d'œuvre) | 0.311 | 717.33 | 223.09 |
| mo098 | h | Ouvrier professionnel II/OP monteur de parois industrielles. (main-d'œuvre) | 0.156 | 521.84 | 81.41 |
| % | % | Frais de chantier des unités d'ouvrage | 2 % | 1988.53 | 39.77 |
|  |  | Coûts directs |  |  | 2028.30 |
