# Point singulier pour toiture inclinée de plaques bitumées

- Propriété du fichier: CYPE INGENIEROS, S.A.
- Format: FIEBDC-3/2002
- Zone géographique: Algérie
- Devise: DZD
- Coûts indirects: 3.00 %
- Frais généraux: 13.00 %
- Bénéfice: 6.00 %
- TVA: 19.00 %

## E Enveloppe et finition extérieure

### EU Couvertures de toitures inclinées

#### EUO Plaques ondulées bitumées

**EUO020** m Point singulier pour toiture inclinée de plaques bitumées.
Faîtage pour toiture inclinée avec une pente supérieure à 10%, avec faîtières bitumées, avec bords adaptables à un angle quelconque, couleur rouge, à base de fibres minérales et végétales saturées avec une émulsion bitumineuse à températures élevées, de 50 cm de largeur et 100 cm de longueur, appuyés sur lisse de rehausse en bois et avec chacune de ses ailes fixée mécaniquement aux plaques adjacentes. Comprend les accessoires de fixation des pièces aux plaques.
Inclut: Implantation et mise en place des pièces d'arrêt sur les plaques de toiture. Mise en place du lisse de rehausse. Fixation des pièces aux plaques.
Critère pour le métré: Longueur mesurée selon documentation graphique du Projet, augmentée de 5 cm de chaque côté.
Critère pour le mémoire: On mesurera la longueur réellement exécutée selon les spécifications du Projet, y compris les appuis.

| Code | U | Désignation | Quantité | Prix | Montant |
|---|---|---|---|---|---|
| mt13blw025b | m | Lisse de rehausse de 27x40 mm de section, en bois scié de pin, traité en autoclave, avec classe d'emploi 2, selon NF EN 335, finition brossée, avec une humidité inférieure à 20%. Comprend éléments de fixation sur ossature structurale. (matériau) | 1.000 | 66.91 | 66.91 |
| mt13lpo040e | m | Faîtière bitumée, avec bords adaptables à un angle quelconque, couleur rouge, à base de fibres minérales et végétales saturées avec une émulsion bitumineuse à températures élevées, de 50 cm de largeur et 100 cm de longueur, avec bords adaptables à un angle quelconque, pour toiture de plaques bitumées. (matériau) | 1.000 | 974.88 | 974.88 |
| mt13lpo032c | U | Clou, pour fixation sur un support en bois. (matériau) | 20.000 | 8.16 | 163.20 |
| mo051 | h | Compagnon professionnel III/CP2 monteur de parois industrielles. (main-d'œuvre) | 0.224 | 717.33 | 160.68 |
| mo098 | h | Ouvrier professionnel II/OP monteur de parois industrielles. (main-d'œuvre) | 0.075 | 521.84 | 39.14 |
| % | % | Frais de chantier des unités d'ouvrage | 2 % | 1404.81 | 28.10 |
|  |  | Coûts directs |  |  | 1432.91 |
