# Noue métallique

- Propriété du fichier: CYPE INGENIEROS, S.A.
- Format: FIEBDC-3/2002
- Zone géographique: Algérie
- Devise: DZD
- Coûts indirects: 3.00 %
- Frais généraux: 13.00 %
- Bénéfice: 6.00 %
- TVA: 19.00 %

## E Enveloppe et finition extérieure

### EU Couvertures de toitures inclinées

#### EUU Noues et arêtiers

**EUU010** m Noue métallique.
Réalisation d'une noue avec tôle en zinc de 0,60 mm d'épaisseur et 450 mm de développement, usinée, sur double paroi allégée de 9 cm d'épaisseur chacune, de briques creuses en terre cuite de 29x14x9 cm, posées avec du mortier de ciment, confectionné sur chantier, dosage 1:6 et remplissage avec du mortier de ciment, confectionné sur chantier, dosage 1:6. Comprend les pièces spéciales, les recouvrements, les fixations, les connexions aux descentes et le joint d'étanchéité.
Inclut: Nettoyage et préparation de la surface. Réalisation des cloisons allégées. Arrêt supérieur des cloisons allégées avec du mortier de ciment. Mise en place de la membrane. Recouvrement et connexions aux descentes.
Critère pour le métré: Longueur mesurée en grandeur réelle, selon documentation graphique du Projet.
Critère pour le mémoire: On mesurera, en grandeur réelle, la longueur réellement exécutée selon les spécifications du Projet.

| Code | U | Désignation | Quantité | Prix | Montant |
|---|---|---|---|---|---|
| mt13vaz010a | m | Tôle en zinc de 0,6 mm d'épaisseur et 450 mm de développement, usinée. (matériau) | 1.100 | 1274.84 | 1402.32 |
| mt04lcc010c | U | Brique creuse en terre cuite (tochana), à revêtir, 29x14x9 cm, pour utilisation en maçonnerie protégée (pièce en P), densité 805 kg/m³, selon NF EN 771-1. (matériau) | 20.000 | 38.83 | 776.60 |
| mt08aaa010a | m³ | Eau. (matériau) | 0.006 | 190.41 | 1.14 |
| mt01arg005a | t | Sable de carrière, pour mortier confectionné sur le chantier. (matériau) | 0.044 | 2017.24 | 88.76 |
| mt08cem000a | kg | Ciment gris en sacs. (matériau) | 6.750 | 13.84 | 93.42 |
| mq06hor010 | h | Bétonnière électrique avec une capacité de gâchage de 160 l. (matériel) | 0.022 | 334.81 | 7.37 |
| op00ciz010 |  | Cisaille. | 1.000 | 0.00 | 0.00 |
| mo020 | h | Compagnon professionnel III/CP2 construction. (main-d'œuvre) | 0.892 | 700.68 | 625.01 |
| mo077 | h | Ouvrier professionnel II/OP construction. (main-d'œuvre) | 0.623 | 523.78 | 326.31 |
| mo113 | h | Ouvrier d'exécution I/OE1 construction. (main-d'œuvre) | 0.715 | 504.64 | 360.82 |
| % | % | Frais de chantier des unités d'ouvrage | 2 % | 3681.75 | 73.64 |
|  |  | Coûts directs |  |  | 3755.39 |
