# Ferme-porte pour porte vitrée en verre trempé

- Propriété du fichier: CYPE INGENIEROS, S.A.
- Format: FIEBDC-3/2002
- Zone géographique: Algérie
- Devise: DZD
- Coûts indirects: 3.00 %
- Frais généraux: 13.00 %
- Bénéfice: 6.00 %
- TVA: 19.00 %

## E Enveloppe et finition extérieure

### EV Vitrages

#### EVP Portes vitrées

**EVP030** U Ferme-porte pour porte vitrée en verre trempé.
Ferme-porte pour porte vitrée en verre trempé, en acier inoxydable AISI 304, encastré dans le sol, pose avec du mortier de ciment, confectionné sur chantier, dosage 1:6.
Inclut: Implantation. Préparation du vide. Retrait et stockage des décombres. Chargement manuel des décombres dans le camion ou la benne. Application du mortier. Mise en place du ferme-porte.
Critère pour le métré: Nombre d'unités prévues, selon documentation graphique du Projet.
Critère pour le mémoire: On mesurera le nombre d'unités réellement exécutées selon les spécifications du Projet.

| Code | U | Désignation | Quantité | Prix | Montant |
|---|---|---|---|---|---|
| mt08aaa010a | m³ | Eau. (matériau) | 0.006 | 190.41 | 1.14 |
| mt01arg005a | t | Sable de carrière, pour mortier confectionné sur le chantier. (matériau) | 0.002 | 2017.24 | 4.03 |
| mt08cem000a | kg | Ciment gris en sacs. (matériau) | 0.250 | 13.84 | 3.46 |
| mt21vts030 | U | Ferme-porte pour porte vitrée, en acier inoxydable AISI 304, pour encastrer au sol. (matériau) | 1.000 | 18795.44 | 18795.44 |
| mq06hor010 | h | Bétonnière électrique avec une capacité de gâchage de 160 l. (matériel) | 0.006 | 334.81 | 2.01 |
| op00amo010 |  | Rectifieuse ou scie radiale. | 1.000 | 0.00 | 0.00 |
| mo020 | h | Compagnon professionnel III/CP2 construction. (main-d'œuvre) | 0.771 | 731.39 | 563.90 |
| mo113 | h | Ouvrier d'exécution I/OE1 construction. (main-d'œuvre) | 0.193 | 526.74 | 101.66 |
| mo011 | h | Compagnon professionnel III/CP2 monteur. (main-d'œuvre) | 0.385 | 751.66 | 289.39 |
| mo080 | h | Ouvrier professionnel II/OP monteur. (main-d'œuvre) | 0.090 | 546.70 | 49.20 |
| % | % | Frais de chantier des unités d'ouvrage | 2 % | 19810.23 | 396.20 |
|  |  | Coûts directs |  |  | 20206.43 |
