# Cloison de bureau en acier

- Propriété du fichier: CYPE INGENIEROS, S.A.
- Format: FIEBDC-3/2002
- Zone géographique: Algérie
- Devise: DZD
- Coûts indirects: 3.00 %
- Frais généraux: 13.00 %
- Bénéfice: 6.00 %
- TVA: 19.00 %

## F Aménagements et finitions

### FC Cloisons

#### FCB Cloisons amovibles

**FCB030** U Cloison de bureau en acier.
Cloison de bureau vitrée de 4x2,9 m, avec vitre en verre incolore, porte intérieure en acier galvanisé et plastifié avec PVC de 2,10x0,90 m, profilés en acier galvanisé et plastifié avec PVC et arrêt supérieur de panneau à rainure et languette composé de deux tôles d'en acier galvanisé et plastifié avec PVC avec isolation intermédiaire en laine minérale. Comprend les ferrures, les arrêts, le scellement des joints, les supports, les rencontres avec d'autres types de parements, la mise en place des conduites pour des installations et le perçage des trous pour les boîtes d'encastrement. Totalement terminée.
Inclut: Implantation et marquage des points de fixation. Aplomb, nivellement et fixation des profilés qui forment l'ossature. Mise en place et fixation des panneaux. Mise en place de la canalisation pour les installations. Traitement des joints du panneau. Arrêt du périmètre de l'élément, par les deux faces.
Critère pour le métré: Nombre d'unités prévues, selon documentation graphique du Projet.
Critère pour le mémoire: On mesurera le nombre d'unités réellement exécutées selon les spécifications du Projet.

| Code | U | Désignation | Quantité | Prix | Montant |
|---|---|---|---|---|---|
| mt26mac010c | m² | Panneau plein à rainures et languettes pour cloisons de bureau, constitué de deux tôles en acier galvanisé et plastifié avec PVC avec isolation intermédiaire en laine minérale de conductivité thermique 0,039 W/(mK). (matériau) | 2.250 | 12369.46 | 27831.29 |
| mt26mac020c | m | Profil en "U" en acier galvanisé en acier galvanisé et plastifié avec PVC pour cloisons de bureau. (matériau) | 5.900 | 945.06 | 5575.85 |
| mt26mac030c | m | Plinthe en acier galvanisé et plastifié avec PVC pour cloisons de bureau. (matériau) | 3.000 | 794.71 | 2384.13 |
| mt21vpi010d | m² | Vitre en verre incolore, de 8 mm d'épaisseur. Selon NF EN 410 et NF EN 673. (matériau) | 6.300 | 3666.70 | 23100.21 |
| mt26mac040 | m | Profilé en aluminium laqué pour réception de la vitre dans cloisons de bureau. (matériau) | 14.400 | 639.86 | 9213.98 |
| mt26mac050c | U | Porte simple à un vantail en acier galvanisé et plastifié avec PVC à placer dans cloisons de bureau, comprend les ferrures. (matériau) | 1.000 | 44102.50 | 44102.50 |
| op00ato010 |  | Tournevis. | 1.000 | 0.00 | 0.00 |
| mo011 | h | Compagnon professionnel III/CP2 monteur. (main-d'œuvre) | 8.097 | 717.33 | 5808.22 |
| mo080 | h | Ouvrier professionnel II/OP monteur. (main-d'œuvre) | 8.097 | 521.84 | 4225.34 |
| % | % | Frais de chantier des unités d'ouvrage | 2 % | 122241.52 | 2444.83 |
|  |  | Coûts directs |  |  | 124686.35 |
