# Traitement acoustique des parements verticaux, avec des panneaux de laine de roche

- Propriété du fichier: CYPE INGENIEROS, S.A.
- Format: FIEBDC-3/2002
- Zone géographique: Algérie
- Devise: DZD
- Coûts indirects: 3.00 %
- Frais généraux: 13.00 %
- Bénéfice: 6.00 %
- TVA: 19.00 %

## F Aménagements et finitions

### FI Isolations intérieures

#### FIB Traitements acoustiques

**FIB020** U Traitement acoustique des parements verticaux, avec des panneaux de laine de roche.
Traitement acoustique des parements verticaux, situé à une hauteur supérieure ou égale à 4 m, avec panneau acoustique autoportant en laine de roche volcanique, circulaire, de 1160x1160x40 mm, revêtu sur la face visible avec un voile minéral de couleur blanche, et avec un filtre acoustique sur la face opposée, avec les bords peints, avec fixations mécaniques, sur le parement. Comprend kit de montage, pour la fixation de panneaux en laine de roche avec une séparation entre le panneau et le parement vertical de 65 mm.
Inclut: Nettoyage et préparation de la surface support. Fixation du profilé au parement. Insertion du profilé de suspension dans le panneau. Insertion de l'écarteur dans le panneau. Mise en place du panneau.
Critère pour le métré: Nombre d'unités prévues, selon documentation graphique du Projet.
Critère pour le mémoire: On mesurera le nombre d'unités réellement exécutées selon les spécifications du Projet.

| Code | U | Désignation | Quantité | Prix | Montant |
|---|---|---|---|---|---|
| mt16par135ba | U | Panneau acoustique autoportant en laine de roche volcanique, circulaire, de 1160x1160x40 mm, revêtu sur la face visible avec un voile minéral de couleur blanche, et avec un filtre acoustique sur la face opposée, avec les bords peints, Euroclasse A1 de réaction au feu selon NF EN 13501-1. (matériau) | 1.000 | 40631.07 | 40631.07 |
| mt12par205c | U | Kit de montage, constitué de deux profilés de fixation, deux profilés de suspension, deux écarteurs avec deux boulons M8 de 60 mm de longueur, chevilles et vis; pour la fixation de panneaux en laine de roche aux parements verticaux. (matériau) | 0.500 | 6059.21 | 3029.61 |
| op00tal010 |  | Perceuse. | 1.000 | 0.00 | 0.00 |
| op00ato010 |  | Tournevis. | 1.000 | 0.00 | 0.00 |
| mo054 | h | Compagnon professionnel III/CP2 poseur d'isolants rigides ou flexibles. (main-d'œuvre) | 0.410 | 717.33 | 294.11 |
| mo101 | h | Ouvrier professionnel II/OP poseur d'isolants rigides ou flexibles. (main-d'œuvre) | 0.068 | 521.84 | 35.49 |
| % | % | Frais de chantier des unités d'ouvrage | 2 % | 43990.28 | 879.81 |
|  |  | Coûts directs |  |  | 44870.09 |
