# Isolation acoustique du périmètre d'appui d'une couche de maçonnerie, avec une bande de désolidarisation en polyéthylène

- Propriété du fichier: CYPE INGENIEROS, S.A.
- Format: FIEBDC-3/2002
- Zone géographique: Algérie
- Devise: DZD
- Coûts indirects: 3.00 %
- Frais généraux: 13.00 %
- Bénéfice: 6.00 %
- TVA: 19.00 %

## F Aménagements et finitions

### FI Isolations intérieures

#### FIC Cloisons

**FIC130** m Isolation acoustique du périmètre d'appui d'une couche de maçonnerie, avec une bande de désolidarisation en polyéthylène.
Isolation acoustique du périmètre d'appui d'une couche de maçonnerie, réalisée avec bande flexible en mousse de polyéthylène réticulé à cellules fermées, de 10 mm d'épaisseur et 110 mm de largeur, résistance thermique 0,25 m²K/W, conductivité thermique 0,04 W/(mK) et raideur dynamique 57,7 MN/m³; fixée aux planchers et aux rencontres avec d'autres éléments verticaux avec pâte de plâtre, pour garantir sa désolidarisation et optimiser l'isolation acoustique.
Inclut: Nettoyage et préparation de la surface. Découpe de la bande de désolidarisation. Mise en place des bandes élastiques à la base et sur les côtés. Mise en place des bandes élastiques à l'encontre de la maçonnerie et du plancher supérieur.
Critère pour le métré: Longueur mesurée selon documentation graphique du Projet.
Critère pour le mémoire: On mesurera la longueur réellement exécutée selon les spécifications du Projet.

| Code | U | Désignation | Quantité | Prix | Montant |
|---|---|---|---|---|---|
| mt16ptr030b | m | Bande flexible en mousse de polyéthylène réticulé à cellules fermées, de 10 mm d'épaisseur et 110 mm de largeur, résistance thermique 0,25 m²K/W, conductivité thermique 0,04 W/(mK) et raideur dynamique 57,7 MN/m³. (matériau) | 1.100 | 116.19 | 127.81 |
| mt09pye010b | m³ | Pâte de plâtre de construction B1, selon NF EN 13279-1. (matériau) | 0.008 | 18850.98 | 150.81 |
| mo113 | h | Ouvrier d'exécution I/OE1 construction. (main-d'œuvre) | 0.062 | 504.64 | 31.29 |
| % | % | Frais de chantier des unités d'ouvrage | 2 % | 309.91 | 6.20 |
|  |  | Coûts directs |  |  | 316.11 |
