# Isolation thermo-acoustique extérieure pour conduit métallique circulaire de climatisation

- Propriété du fichier: CYPE INGENIEROS, S.A.
- Format: FIEBDC-3/2002
- Zone géographique: Algérie
- Coûts indirects: 3.00 %
- Frais généraux: 13.00 %
- Bénéfice: 6.00 %
- TVA: 16.00 %

## F Aménagements et finitions

### FI Isolations intérieures

#### FIT Conduits et tuyaux

**FIT010** m² Isolation thermo-acoustique extérieure pour conduit métallique circulaire de climatisation, réalisé avec matelas en laine de verre Nappe HRM 400 "ISOVER", de 30 mm d'épaisseur, recouvert sur une de faces par aluminium renforcé qui agit comme pare-vapeur.
Inclut: Préparation de la surface. Découpe et mise en place de l'isolant. Scellage des joints et des liaisons.

| Code | U | Désignation | Quantité | Prix | Montant |
|---|---|---|---|---|---|
| mt42coi100tc | m² | Matelas en laine de verre Nappe HRM 400 "ISOVER", de 30 mm d'épaisseur, recouvert sur une de faces par aluminium renforcé qui agit comme pare-vapeur, résistance thermique 0,91 m²K/W, conductivité thermique 0,033 W/(mK), Euroclasse A2-s1 d0 de réaction au feu, selon NF EN 13162. (matériau) | 1.100 | 9.87 | 10.86 |
| mt42con020 | m | Bande auto-adhésive en aluminium de 50 microns d'épaisseur et de 65 mm de largeur à base de résines acryliques, pour le scellage et la fixation de l'isolation. (matériau) | 1.500 | 0.22 | 0.33 |
| mo049 | h | Compagnon professionnel III/CP2 monteur d'isolants. (main-d'œuvre) | 0.135 | 3.79 | 0.51 |
| mo092 | h | Ouvrier professionnel II/OP monteur d'isolants. (main-d'œuvre) | 0.135 | 2.50 | 0.34 |
| % | % | Coûts directs complémentaires | 2 % | 12.04 | 0.24 |
|  |  | Coûts directs |  |  | 12.28 |
