# Isolation thermique continue dans une contrecloison avec des plaques

- Propriété du fichier: CYPE INGENIEROS, S.A.
- Format: FIEBDC-3/2002
- Zone géographique: Algérie
- Devise: DZD
- Coûts indirects: 3.00 %
- Frais généraux: 13.00 %
- Bénéfice: 6.00 %
- TVA: 19.00 %

## F Aménagements et finitions

### FI Isolations intérieures

#### FIU Doublages

**FIU130** m² Isolation thermique continue dans une contrecloison avec des plaques.
Isolation thermique continue dans une contrecloison avec des plaques, constituée de panneau autoportant en laine minérale de haute densité, selon NF EN 13162, de 40 mm d'épaisseur, non revêtu, résistance thermique 1,25 m²K/W, conductivité thermique 0,032 W/(mK), placé bord à bord et fixé mécaniquement à la maçonnerie.
Inclut: Implantation et découpe de l'isolant. Mise en place de l'isolant sur le parement. Fixation de l'isolant. Résolution des points singuliers.
Critère pour le métré: Surface mesurée selon documentation graphique du Projet.
Critère pour le mémoire: On mesurera la surface réellement exécutée selon les spécifications du Projet.

| Code | U | Désignation | Quantité | Prix | Montant |
|---|---|---|---|---|---|
| mt16lvi030aceq | m² | Panneau autoportant en laine minérale de haute densité, selon NF EN 13162, de 40 mm d'épaisseur, non revêtu, résistance thermique 1,25 m²K/W, conductivité thermique 0,032 W/(mK), Euroclasse A2-s1, d0 de réaction au feu selon NF EN 13501-1, capacité d'absorption d'eau à court terme <=1 kg/m² et coefficient de résistance à la diffusion de la vapeur d'eau 1. (matériau) | 1.050 | 2178.47 | 2287.39 |
| mt16aaa020ja | U | Fixation mécanique pour panneaux isolants de fibres textiles, placés directement sur la surface support. (matériau) | 3.000 | 28.95 | 86.85 |
| mo054 | h | Compagnon professionnel III/CP2 poseur d'isolants rigides ou flexibles. (main-d'œuvre) | 0.124 | 719.99 | 89.28 |
| mo101 | h | Ouvrier professionnel II/OP poseur d'isolants rigides ou flexibles. (main-d'œuvre) | 0.124 | 523.78 | 64.95 |
| % | % | Frais de chantier des unités d'ouvrage | 2 % | 2528.47 | 50.57 |
|  |  | Coûts directs |  |  | 2579.04 |
