# Pastille antivibration, en caoutchouc

- Propriété du fichier: CYPE INGENIEROS, S.A.
- Format: FIEBDC-3/2002
- Zone géographique: Algérie
- Devise: DZD
- Coûts indirects: 3.00 %
- Frais généraux: 13.00 %
- Bénéfice: 6.00 %
- TVA: 19.00 %

## F Aménagements et finitions

### FI Isolations intérieures

#### FIV Amortisseurs et éléments antivibration

**FIV010** U Pastille antivibration, en caoutchouc.
Pastille antivibration en caoutchouc, de 70x70x35 mm et 300 kg de charge maximale.
Inclut: Implantation. Mise en place de la plaquette antivibration.
Critère pour le métré: Nombre d'unités prévues, selon documentation graphique du Projet.
Critère pour le mémoire: On mesurera le nombre d'unités réellement exécutées selon les spécifications du Projet.

| Code | U | Désignation | Quantité | Prix | Montant |
|---|---|---|---|---|---|
| mt16avg010s | U | Pastille antivibration en caoutchouc, de 70x70x35 mm et 300 kg de charge maximale. (matériau) | 1.000 | 396.36 | 396.36 |
| mo054 | h | Compagnon professionnel III/CP2 poseur d'isolants rigides ou flexibles. (main-d'œuvre) | 0.124 | 717.33 | 88.95 |
| mo101 | h | Ouvrier professionnel II/OP poseur d'isolants rigides ou flexibles. (main-d'œuvre) | 0.124 | 521.84 | 64.71 |
| % | % | Frais de chantier des unités d'ouvrage | 2 % | 550.02 | 11.00 |
|  |  | Coûts directs |  |  | 561.02 |
