# Revêtement avec planche en fibres de bois et résines synthétiques de densité moyenne (MDF)

- Propriété du fichier: CYPE INGENIEROS, S.A.
- Format: FIEBDC-3/2002
- Zone géographique: Algérie
- Coûts indirects: 0.03 %
- Frais généraux: 13.00 %
- Bénéfice: 6.00 %
- TVA: 17.00 %

## F Aménagements et finitions

### FM Revêtements de murs

#### FMB Bois

**FMB010** m² Revêtement avec planche en fibres de bois et résines synthétiques de densité moyenne (MDF), hydrofuge, sans recouvrement, de 25 mm d'épaisseur, adhéré au parement vertical à l'aide d'un adhésif en caoutchouc.
Fourniture et mise en place du revêtement décoratif des parements intérieurs via planche en fibres de bois et résines synthétiques de densité moyenne (MDF), hydrofuge, sans recouvrement, de 25 mm d'épaisseur, fixé avec un adhésif en caoutchouc sur la surface régularisée des parements verticaux intérieurs. Comprend la préparation et le nettoyage de la surface, la réalisation des rencontres, les découpes du matériau et les arrêts périmétriques.
Inclut: Préparation et nettoyage de la surface à revêtir. Implantation des joints, des vides et des rencontres. Implantation des planches sur le parement. Découpe et présentation des planches. Application de l'adhésif. Mise en place et fixation sur le parement. Résolution du périmètre du revêtement. Nettoyage de la surface.
Critère de métré de projet: Surface mesurée selon documentation graphique du Projet, en déduisant les ouvertures de surface supérieure à 2 m².
Critère de mesure de l'ouvrage: On mesurera la surface réellement exécutée selon les spécifications du Projet, en déduisant les ouvertures de surface supérieure à 2 m².

| Code | U | Désignation | Quantité | Prix | Montant |
|---|---|---|---|---|---|
| mt29tma140 | kg | Adhésif en caoutchouc synthétique, d'application à deux faces, pour revêtements décoratifs en bois. (matériau) | 0.100 | 3.86 | 0.39 |
| mt29tma030d | m² | Planche en fibres de bois et résines synthétiques de densité moyenne (MDF), hydrofuge, sans recouvrement, de 25 mm d'épaisseur, pour revêtement des parements verticaux intérieurs. (matériau) | 1.200 | 8.52 | 10.22 |
| op00cla010 |  | Cloueuse. | 1.000 | 0.00 | 0.00 |
| op00cep010 |  | Varlope. | 1.000 | 0.00 | 0.00 |
| mo016 | h | Compagnon professionnel III/CP2 charpentier. (main-d'œuvre) | 0.450 | 4.37 | 1.97 |
| mo053 | h | Ouvrier professionnel II/OP charpentier. (main-d'œuvre) | 0.450 | 2.60 | 1.17 |
| % | % | Coûts directs complémentaires | 2 % | 13.75 | 0.28 |
|  |  | Coûts directs |  |  | 14.03 |
