# Arrêt de protection anti pince-doigts pour porte intérieure. Mise en place sur la poignée de la porte

- Propriété du fichier: CYPE INGENIEROS, S.A.
- Format: FIEBDC-3/2002
- Zone géographique: Algérie
- Devise: DZD
- Coûts indirects: 3.00 %
- Frais généraux: 13.00 %
- Bénéfice: 6.00 %
- TVA: 19.00 %

## F Aménagements et finitions

### FR Protections

#### FRO Protections de portes

**FRO040** U Arrêt de protection anti pince-doigts pour porte intérieure. Mise en place sur la poignée de la porte.
Arrêt de protection anti pince-doigts pour porte intérieure, en élastomère thermoplastique, en forme de boule, de 4 cm de diamètre et boulon de 10 cm de longueur, à placer avec vis, écrou et rondelles sur la poignée de la porte.
Inclut: Implantation. Montage et fixation.
Critère pour le métré: Nombre d'unités prévues, selon documentation graphique du Projet.
Critère pour le mémoire: On mesurera le nombre d'unités réellement mises en place selon les spécifications du Projet.

| Code | U | Désignation | Quantité | Prix | Montant |
|---|---|---|---|---|---|
| mt53pdi052a | U | Arrêt de protection anti pince-doigts pour porte intérieure, en élastomère thermoplastique, en forme de boule, de 4 cm de diamètre et boulon de 10 cm de longueur, couleur bleue, à placer avec vis, écrou et rondelles sur la poignée de la porte. (matériau) | 1.000 | 1281.82 | 1281.82 |
| mo080 | h | Ouvrier professionnel II/OP monteur. (main-d'œuvre) | 0.061 | 521.84 | 31.83 |
| % | % | Frais de chantier des unités d'ouvrage | 2 % | 1313.65 | 26.27 |
|  |  | Coûts directs |  |  | 1339.92 |
