# Dallage en pierre naturelle sur une surface plane, pose avec du mortier-colle

- Propriété du fichier: CYPE INGENIEROS, S.A.
- Format: FIEBDC-3/2002
- Zone géographique: Algérie
- Devise: DZD
- Coûts indirects: 3.00 %
- Frais généraux: 13.00 %
- Bénéfice: 6.00 %
- TVA: 19.00 %

## F Aménagements et finitions

### FS Revêtements de sols

#### FSI Pierre naturelle

**FSI010** m² Dallage en pierre naturelle sur une surface plane, pose avec du mortier-colle.
Fourniture et mise en place d'un revêtement de sol de dalles de marbre Crème Levant, pour intérieur, de 60x30x2 cm, finition poli; pose avec du mortier-colle amélioré, C2 TE, avec glissement réduit et temps ouvert allongé. Comprend la réalisation des joints périphériques continus, de largeur supérieure ou égale à 5 mm, aux limites avec les parois, les poteaux intérieurs et les élévations de niveau et, s'il y a lieu, les joints de partage et les joints de rupture ou de dilatation existant dans le support; jointoiement avec du mortier de joints cémenteux, CG1, pour joints minces (entre 1,5 et 3 mm), avec la même tonalité des pièces et nettoyage.
Inclut: Nettoyage, nivellement et préparation de la surface support. Implantation des niveaux. Implantation de la disposition des pièces et des joints de dilatation. Extension de la couche de mortier-colle. Peignage de la surface. Mise en place des dalles à la pointe de la truelle. Vérification de la planéité. Remplissage des joints de dilatation. Remplissage des joints de séparation des dalles.
Critère pour le métré: Surface construite, mesurée selon documentation graphique du Projet. Le métré par casses et découpes n'a pas été augmenté, puisque 5% de pièces de plus ont été considérées dans la décomposition.
Critère pour le mémoire: On mesurera la surface réellement exécutée selon les spécifications du Projet.

| Code | U | Désignation | Quantité | Prix | Montant |
|---|---|---|---|---|---|
| mt09mcr210 | kg | Mortier-colle amélioré, C2 TE, avec résistance au glissement et temps ouvert allongé, composé de ciment, granulats sélectionnés, additifs spéciaux et résines, pour la pose en couche mince de revêtements en pierre naturelle. (matériau) | 8.000 | 145.98 | 1167.84 |
| mt18bmn010nv | m² | Pièces en marbre, provenant d'Espagne, Crème Levant, 60x30x2 cm, finition poli, densité 2690 kg/m³, selon NF EN 1936, résistance à la compression 131,6 MPa, selon NF EN 1926, résistance à la flexion 11,4 MPa, selon NF EN 12372, absorption d'eau par capillarité inférieure à 5 kg/m² min½, selon NF EN 1925, coefficient d'absorption d'eau <= 0,4%, selon NF EN 13755, Euroclasse A1 de réaction au feu, résistance à l'abrasion 2,76 mm, selon NF EN 14157, résistance à la glissance en conditions sèches (indice SRV) 53, résistance à la glissance en conditions humides (indice SRV) 14, selon NF EN 14231; selon NF EN 12058. (matériau) | 1.050 | 2012.61 | 2113.24 |
| mt09mcr060c | kg | Mortier de joints cémenteux, CG1, pour joint minimum entre 1,5 et 3 mm, selon NF EN 13888. (matériau) | 0.150 | 88.86 | 13.33 |
| op00sie030 |  | Scie à disque de diamant, pour table de travail, à coupe humide. | 1.000 | 0.00 | 0.00 |
| mo023 | h | Compagnon professionnel III/CP2 carreleur en revêtements de sols. (main-d'œuvre) | 0.447 | 731.39 | 326.93 |
| mo061 | h | Ouvrier professionnel II/OP carreleur en revêtements de sols. (main-d'œuvre) | 0.447 | 546.70 | 244.37 |
| % | % | Frais de chantier des unités d'ouvrage | 2 % | 3865.71 | 77.31 |
|  |  | Coûts directs |  |  | 3943.02 |
