# Banc en bois pour vestiaire

- Propriété du fichier: CYPE INGENIEROS, S.A.
- Format: FIEBDC-3/2002
- Zone géographique: Algérie
- Devise: DZD
- Coûts indirects: 3.00 %
- Frais généraux: 13.00 %
- Bénéfice: 6.00 %
- TVA: 19.00 %

## F Aménagements et finitions

### FZ Zones communes

#### FZV Vestiaires

**FZV030** U Banc en bois pour vestiaire.
Banc pour vestiaire avec dossier et range-chaussures, de 1000 mm de longueur, 380 mm de profondeur et 810 mm de hauteur, constitué de siège à trois planches, dossier à une planche et range-chaussures à deux planches, en bois de pin des Flandres vernis, de 90x20 mm de section, fixés à une structure tubulaire en acier, de 35x35 mm de section, peinte avec de la résine époxy/polyester couleur blanche. Comprend accessoires de montage. Totalement monté.
Inclut: Implantation. Montage et mise en place du banc.
Critère pour le métré: Nombre d'unités prévues, selon documentation graphique du Projet.
Critère pour le mémoire: On mesurera le nombre d'unités réellement mises en place selon les spécifications du Projet.

| Code | U | Désignation | Quantité | Prix | Montant |
|---|---|---|---|---|---|
| mt45bvg040a | U | Banc pour vestiaire avec dossier et range-chaussures, de 1000 mm de longueur, 380 mm de profondeur et 810 mm de hauteur, constitué de siège à trois planches, dossier à une planche et range-chaussures à deux planches, en bois de pin des Flandres vernis, de 90x20 mm de section, fixés à une structure tubulaire en acier, de 35x35 mm de section, peinte avec de la résine époxy/polyester couleur blanche, y compris accessoires de montage. (matériau) | 1.000 | 13283.32 | 13283.32 |
| op00ato010 |  | Tournevis. | 1.000 | 0.00 | 0.00 |
| op00tal010 |  | Perceuse. | 1.000 | 0.00 | 0.00 |
| mo011 | h | Compagnon professionnel III/CP2 monteur. (main-d'œuvre) | 0.180 | 719.99 | 129.60 |
| mo080 | h | Ouvrier professionnel II/OP monteur. (main-d'œuvre) | 0.180 | 523.78 | 94.28 |
| % | % | Frais de chantier des unités d'ouvrage | 2 % | 13507.20 | 270.14 |
|  |  | Coûts directs |  |  | 13777.34 |
